# Neubau Feuerwehr und DRK Rettungswache, Elzach
Angebotsaufforderung (GAEB DA XML 3.2, DA83)
Währung: EUR
Erstellt mit: AVAPLAN, 03.09.2020

## 1.0 Baubeschreibung:
1.0 Baubeschreibung:

Es handelt sich bei der Baumaßnahme um den Neubau der Feuer- und
Rettungswache für die Freiwillige Feuerwehr der Stadt Elzach und für den
DRK-Kreisverband Emmendingen.

Lage | Bestand
Das Grundstück befindet sich im süd-westlichen Bereich der Stadt Elzach
im Landkreis Emmendingen.
Es liegt im neu erschlossenen "Sauter-Areal" dessen planungsrechtliche
Festsetzungen im Bebauungsplan und den örtlichen Vorschriften
"Sauter-Areal" (23.01.2018), aufgeführt sind. Das Gebiet umfasst neben
Gewerbeflächen auch Allgemeine Wohngebiete im nord-östlichen Bereich.
Über die bestehende Sägewerkstraße und die neu errichtete
Weilertalstraße wird das Grundstück nördlich erschlossen. Südlich der
Grundstücksgrenze verläuft der Yachbach mit öffentlicher Grünfläche. Auf
dem ca. 9.372,00 qm großen Grundstück sind der Neubau der Freiwilligen
Feuerwehr mit Rettungswache für das DRK (westliche/ linke
Grundstücksfläche) sowie der kommunale Bauhof (östliche/ rechte
Grundstückfläche) geplant. Im ersten Schritt wird die Feuer- und
Rettungswache errichtet, der Bauhof soll in den nächsten Jahren folgen.
In den letzten Monaten wurde durch Geländeaufschüttungen und -anpassungen
die Geländehöhe auf 349,27 m ü NN gebracht.
Diese Höhe gilt gleichzeitig als Aushubhöhe der Baugrube.
Mit Errichtung der Weilertalstraße wurden die Anschlusspunkte der
Versorgungsleitungen mit 1,00 m Länge auf das Grundstück geführt.
Der Baugrund weist künstliche Auffüllungen, darunter quartäre
Lockergesteine (Auesedimente, quartäre Kiese) und im tieferen Untergrund
Paragneis auf. Es erfolgen tiefe Bohrungen für die Bohrpfahlgründung
laut Gutachten vom 04.09.2019.

Neubau
Gebäude & Außenanlagen
Der Neubau (BGF= ca. 2.800 qm) der Feuer- und Rettungswache beherbergt
die Räumlichkeiten der Freiwilligen Feuerwehr Elzach und des
DRK-Kreisverbandes Emmendingen. Der L-förmige Baukörper bildet sich aus
drei Baukörpern: einem zweigeschossigen Verwaltungsbau, einer
eingeschossigen Fahrzeughalle des DRKs und einer eingeschossigen
Fahrzeughalle mit zweigeschossigem Bereich für Werkstätten und
Lagerflächen der Freiwilligen Feuerwehr. Über eine eingeschossige
"Gebäudefuge" werden die Bereiche miteinander verbunden. Das Bauwerk ist
7,00 m von der Straße abgerückt. Auf der Vorfläche befinden sich
Fahrradabstellplätze und die Stellplätze der DRK-Mitarbeiter. Links
neben dem Kopfbau verläuft die Alarmausfahrt der Einsatzfahrzeuge der
Freiwilligen Feuerwehr und die Zufahrt zu weiteren Stellplätzen im
Innenhofbereich. Die Weilertalstraße steigt in Richtung des Bauhofes an.
Das Gelände der Feuer- und Rettungswache reagiert auf die Steigung: Der
Innenhof liegt erhöht zum Straßenniveau im Bereich der Zufahrt/ bzw.
Alarmausfahrt. Hier ist die Zufahrt als Anstieg ausgebildet. Aufgrund
des Straßenanstiegs liegt die Einfahrt der Fahrzeughalle des DRKs
unterhalb des Straßenniveaus und wird über eine Abfahrt erschlossen.

Gebäudehöhen:
Es sind folgende Höhen der Baukörper und Geschosshöhen vorhanden:

Verwaltungsbereich:
Gebäudehöhe = 8,50 m (OK FFB EG  OK Attika)
(zweigeschossig)
Geschosshöhe EG = 4,30 m (OK FFB EG  OK FFB OG)
Geschosshöhe OG = 3,60 m (OK FFB OG  OK RD)

Fahrzeughalle DRK:
Gebäudehöhe = 5,50 m (OK FFB EG  OK Attika)
(eingeschossig)
Geschosshöhe = 4,90 m (OK FFB EG  OK RD)

"Gebäudefuge":
Gebäudehöhe = 4,30 m (OK FFB EG  OK Terrasse)
(eingeschossig)
Geschosshöhe = 3,80 m (OK FFB EG  OK RD)

Fahrzeughalle FFW:
Gebäudehöhe = 6,00 m (OK FFB EG  OK Attika)
(eingeschossig)
Geschosshöhe = 5,40 m (OK FFB EG  OK RD)

Werkstätten & Lager:
Gebäudehöhe = 6,00 m (OK FFB EG  OK Attika)
(zweigeschossig)
Geschosshöhe EG = 2,88 m (OK FFB EG  OK FFB OG)
Geschosshöhe OG = 2,52 m (OK FFB OG  OK RD)

Räumlichkeiten:
Das Gebäude wird nördlich von der Weilertalstraße über eine
Treppenanlage betreten. Über den gemeinsamen Haupteingang mit Flurzone
erreichen beide Nutzergruppen ihre Bereiche. Die Räumlichkeiten des DRKs
sind straßenseitig angeordnet. Hier finden sich u.a. der Aufenthaltsraum
mit Küche und die vier Ruheräume. Über den mittig verlaufenden Flur
werden die Umkleide- und Sanitärräume und die Fahrzeughalle mit zwei
Stellplätzen und Lagerfläche erreicht. Die Alarmierungsräume der
Freiwilligen Feuerwehr sind mit Blick auf den Innenhof und die
Fahrzeughalle ausgerichtet.
Über die Treppe in der Nähe des Haupteingangs erreicht man weitere
Räumlichkeiten der Freiwilligen Feuerwehr im Obergeschoss. Neben
Büroräumen, der Küche mit Getränkelager und den Sanitärbereichen sind
hier der große Schulungsraum mit Loggia und der Jugendraum angeordnet.
Vom Terrassenbereich, vorbei an der TGA - Aufstellfläche, gelangt man
über eine Fluchtrampe auf die zum Bauhofgelände führende Fluchttreppe.
Die Fahrzeughalle der Freiwilligen Feuerwehr zählt neun Stellplätze mit
einer Grube. Rückwärtig der Stellplätze ist der Werkstattbereich
angebunden. Über dem Werkstattbereich befinden sich Technikräume und
Lagerflächen. Unterhalb der Fahrzeughalle, im südlichen
Grundstücksbereich, liegt der außenliegende, überdachte Waschplatz. Hier
gibt es die Durchfahrtsmöglichkeit zum Bauhofgelände.

Fassade/ Außenwände
Die Außenwände werden in Stahlbeton ausgeführt. Der Neubau erhält eine helle WDVS-Fassade mit Aluminiumfenstern, die im Verwaltungstrakt als Fensterbänder ausgeführt werden. Die Loggia des Schulungsraums im 1. OG erhält eine Vorhangfassade aus Aluminiumpaneelen. Die Fahrzeughallen werden mit gläsernen Sektionaltoren ausgestattet. Die Dachentwässerung im Verwaltungsbau wird innenliegend ausgeführt, die anderen Dachflächen werden über außenliegende Fallrohre entwässert. Zur Notentwässerung werden rechteckige Aussparungen in der Attika vorgesehen.

Dach
Das Gebäude ist als Flachdachkörper geplant, der zum Großteil extensiv begrünt wird.
Der Terrassenbereich erhält einen Plattenbelag. Der Bereich der Gitterrostrampe wird als Harte Bedachung ausgeführt.

Treppen
Die Eingangstreppe und die Treppe ins 1.OG der Verwaltung werden als Stahlbeton-Fertigteile geplant. Die Treppe im Werkstattbereich wird aus Ortbeton mit der darunterliegenden Wand hergestellt. Die Fluchttreppe wird als Stahlkonstruktion ausgeführt.

Innenraum/ Wände
Im Verwaltungsbau werden die nichttragenden Wände in GK (d=15 cm) hergestellt, die Stahlbetonwände werden mit Innenputz versehen. Im Bereich der Nassräume und WC´s sind Fliesen im Spritzbereich vorgesehen. Im Werkstattbereich sind KS-Wände (d=11,5 cm) geplant. Die Stahlbetonwände werden hier nicht verputzt. Eine oberflächenfertige Innendämmung ist für Teile der Fahrzeughallen und der Werkstätten geplant.

Innenraum/ Böden
Die Räume der Verwaltung erhalten einen Linoleumboden, die Nassbereiche werden gefliest. Alle anderen Böden (Fahrzeughallen, Werkstätte, Umkleiden, …) erhalten eine Bodenbeschichtung. In den Lagerflächen oberhalb der Werkstätten wird die Rohdecke ohne zusätzlichen Bodenaufbau belassen.

Innenraum/ Decken
Die Decken im Verwaltungsbereich werden abgehangen. Zur Ausführung kommen unterschiedliche Varianten. Die Flure werden mit GK-Lochplatten versehen, die kleinen Verwaltungsräume erhalten Abhangdecken aus Sauerkrautplatten, Räume mit größeren Grundflächen erhalten Deckensegel.
Der Schulungs- und Jungendraum erhält akustisch wirksame Deckensegel mit integrierter Beleuchtung aus GK-Lochplatten. Bei den Räumen mit Deckensegeln ist die Rohdecke in Teilen sichtbar.
Im Werkstattbereich erhalten die beheizten Räume eine Deckendämmung.
Der Bauherr behält sich vor, einzelne Positionen (u.a. Unterverteilungen, Installationsmaterial, Leitungen, Beleuchtung etc.) zeitlich versetzt oder nicht zu beauftragen. Diese Positionen sind u.a. als Bedarfsposition mit Gesamtpreis ausgeschrieben. Ein Anspruch auf entgangener Gewinn kann hierdurch nicht geltend gemacht werden.

## 2.0 Zusätzliche Technische Vertragsbedingungen
2.0 Zusätzliche Technische Vertragsbedingungen für die Elektroarbeiten

00 Alle Anlagen, Geräte und Arbeiten sind gemäß den geltenden
Vorschriften und VDE- Richtlinien auszuführen.

01 Alle Formalitäten mit dem EVU, der  Telekom,  usw. wie z.B. das
rechtzeitige Anmelden der Anlage und das Zeichnen der erforderlichen
Pläne und Schemata erfolgt vom Auftragnehmer und ohne vorherige
spezielle Aufforderung.

02 Die im LV aufgeführten Mengen gelten nicht als Bestellungsgrundlage.
Der Materialbedarf ist gemäß den örtlichen Bedürfnissen zu ermitteln und
rechtzeitig zu beschaffen.

03 Mängelrügen erfolgen seitens der Bauleitung grundsätzlich nur einmal.
Ist die Behebung nicht termingerecht oder sachlich unzufriedenstellend
vorgenommen worden, so kann der Auftragnehmer mit den daraus
entstehenden zusätzliche Ingenieurleistungen belastet werden.

04 Grundsätzlich sind die Einheitspreise so zu kalkulieren, dass die
aufgeführte Leistung komplett zur Übergabe fertig gestellt werden kann.
Es sind einzurechnen:
-Lieferung der Materialien frei Baustelle incl. Verpackung und deren
Rücksendung
-Nebenkosten wie Wegegelder, Auslösungen, usw.
-Klemmstücke bei Dosen und Kästen
-Verschnitt

05 Alle im LV aufgeführten Leistungen verstehen sich, wenn nicht anders
beschrieben, als Lieferung einschließlich betriebsfertiger Montage.
Dabei versteht sich unter betriebsfertiger Montage auch die ordentliche
Einführung der Kabel, Leitungen, Rohre usw. und das Anschließen an allen
Anschluss-, Abzweig- und Verbindungsstellen, wie auch an Schalttafeln,
Geräten und Verteilungen, Verklemmen von Schaltungen. Ausgenommen
hiervon sind nur Anschlüsse, die im LV gesondert aufgeführt sind. In die
Preise für Schalter- und Abzweigdosen sind Einführen, Verklemmen und
Setzen mit Zementmörtel, nach Freigabe des Materials durch die
Bauleitung, bei Kabelkästen und Verteilungsanschlüssen sind
Verschraubungen, Klemmmaterial und Würgenippel mit einzuberechnen.

06 Alle montierten oder zur Montage vorgesehenen Materialien sind gegen
Verschmutzung oder Beschädigung zu sichern. Der Auftragnehmer haftet für
die Unversehrtheit seiner Leistungen bis zur Abnahme.

07 Gegenstände, die vom Bauherrn beschafft und vom Unternehmer zu
montieren sind, sind rechtzeitig anzufordern und, sofern nicht anders
vereinbart, an der Baustelle von der Lieferfirma fach- und sachgerecht
zu übernehmen. Transportkosten nach der Übernahme werden nicht gesondert
vergütet.

08 Änderungen in der Leistungsausführung, abweichend von den gestellten
Plänen, dürfen nur in Übereinstimmung mit der Bauleitung vorgenommen
werden.

09 Es wurde nicht unterschieden zwischen Schaltern und Steckdosen, die
in Kombinationen zu montieren sind und solchen, die einzeln stehen. Sie
sind daher gleich anzubieten.

10 Taster sind mit Symbolen zu bestücken. Die allgemeine Steckdosenhöhe
beträgt, wenn nicht anders angegeben, 30 cm über FFOK. Bei gefliesten
Wänden sind Schalter und Steckdosen genau in den Fugenschnitt bzw. nach
Detailplänen zusetzen.

11 Für Schalter und Steckdosen darf in der gesamten Baumaßnahme nur das
beauftragte Fabrikat verwendet werden.

12 Schalter- und Steckdoseneinsätze dürfen erst nach Abschluss der
Malerarbeiten montiert werden.

13 Schlitze, Mauerdurchbrüche und Aussparungen in Wänden dürfen nur in
Abstimmung mit dem Statiker ausgeführt werden. Sie sind entsprechend dem
Baufortschritt herzustellen.

14 Für Schlagarbeiten an statisch wichtigen Bauteilen (Träger, Säulen,
Unterzüge) ist grundsätzlich die Genehmigung der Bauleitung einzuholen.

15 Stemmarbeiten sind mit geeignetem Werkzeug unter möglichster Schonung
des Bauwerkes vorzunehmen. Zum Schlitzen sind Mauerfräsen und -sägen zu
verwenden.

16 Sämtliche erforderlichen Werkzeuge, Geräte Gerüste und Leitern sind
auch bei Arbeiten bei mehr als 4m Geschoßhöhe bereitzustellen.

17 Sämtliche Leitungen in Wänden sind senkrecht und waagrecht zu führen.
Bei Anhäufung von drei und mehr Leitungen sind Kunststoffbügel oder
Sammelhalterungen zu verwenden.

18 Lampenleitungen und Stegleitungen sind mit Kunststoffauslässen zu
versehen.

19 Bei Widersprüchen zwischen Kurztext und Langtext gilt der im Langtext
veröffentlichte Text.

20 Vor der Ausführung hat der AN über sämtliche Arbeiten eine
Montageplanung vorzulegen.

21 Montagehöhen:
Sämtliche Arbeiten sowie die Montagen aller im Leistungsverzeichnis
aufgeführten Artikel sind ausgehend von der jeweiligen Etage für eine
Installationshöhe bis 4,0 m zu kalkulieren.
Bis zu 4,0m Höhe sind sämtliche Arbeitsbühnen, Hubgerüste usw. in die
Einzelpreise einzukalkulieren und werden nicht gesondert vergütet.

22 Sämtliche in diesem Leistungsverzeichnis aufgeführten Positionen sind
bis zum Vertragsende, auch bei nicht kontinuierlichen Bauablauf,
bauteilunabhängig wie angeboten abrufbar und ohne separate Vergütung
auszuführen.

23 Bei der Leitungsverlegung wird grundsätzlich nur die Endverlegung
vergütet. Kurzfristiges zwischenhängen oder aufbündeln, kann aus
baubegleitenden Gründen oder Koordination mit Teilleistungen anderer
Gewerke nicht separat vergütet werden.

24 Die Beschriftung, Kennzeichnung und Angabe der verwendeten
Lampenleitungen und deren Schaltdrähte ist vom AN  zu erstellen.

25 Bei der Verwendung von Kabeln der Dimensionierung z.B. IY(St)Y
2x2x0,6 bzw 0,8 mm wird zwischen 0,6 mm und 0,8 mm weder im Aufmaß noch
in der Vergütung unterschieden.

26 Der AN hat sich mit allen am Bau beteiligten Firmen, sowie mit den
unter Projektbeteiligten genannten Personen zu koordinieren und zu
kooperieren. Zu den wöchentlichen Baustellenbesprechungen sind von AN
jeweils eine weisungsberechtigte Person (Bauleiter, Obermonteur) ab zu
stellen.

27 Grundlage der Beauftragung sind ebenfalls alle Architekten-,
Haustechnik-, Beleuchtungs- und Sonderfachplanungsunterlagen.

28 Sämtliche vorstehende ZTV´s sind in den Allgemeinkosten
einzukalkulieren.

## Elektroinstallation
EP-Anteile: Material; Lohn

### Abschnitt 1 Elektroinstallation

#### Titel 1.1 Verteiler

*Hinweis: Vorbemerkung für Verteilungen*
Vorbemerkung für Verteilungen

Nachstehende technischen Vorbemerkungen für
Niederspannungsverteilungen sind in den Angebotspreis
einzukalkulieren.

01 Vor Bau sämtlicher Verteilungen hat sich der Bieter
über die örtlichen Verhältnisse zu informieren (z.B.
Durchgangshöhen, Einbringung in mehreren Teilen, usw.)
und diese zu berücksichtigen.

02  Der Aufbau der Verteiler ist mit der Bauleitung
abzustimmen, vor dem Bau ist rechtzeitig eine
Konstruktions- und Aufbauzeichnung zur Genehmigung
vorzulegen. Auf der Zeichnung müssen Einbauten, Klemmen
und Leerplätze eindeutig ersichtlich sein.

03 Neben den einschlägigen VDE-Vorschriften sind auch
die Anschlussbedingungen des zuständigen EVU's zu
beachten. Falls nötig, ist nach Absprache mit der
Bauleitung die Konstruktions- und Aufbauzeichnung auch
dem EVU zur Genehmigung vorzulegen.

04 Sämtliche Verteiler sind allseitig geschlossen.

05  Alle Sammelschienensysteme sind nach DIN 40705 zu
kennzeichnen, der Verlauf der Sammelschienensysteme bis
einschI. Abgangs-NH-Lasttrenner ist auf dem Frontblech
des NSHV einpolig anzugeben. Sämtliche
Sammelschienensysteme sind von der Strombelastbarkeit
im gleichen Querschnitt auszuführen. Die Netzform
sämtlicher Verteiler ist TN-S.

06 Sämtliche Einbauteile des Verteilers müssen deutlich
und übereinstimmend mit den Bezeichnungen der
Stromlaufpläne beschriftet sein. Sämtliche Einbauten
sind über auf der Abdeckung angebrachte gravierte
Resopalschilder zu bezeichnen.

07 Vor Bau der Verteiler sind die der Verteilerbaufirma
übergebenen Pläne auf Funktionsfähigkeit zu prüfen,
eventuell auftretende Unklarheiten sind umgehend mit
der Bauleitung zu klären.

08  Vor Auslieferung des Verteilers muss in der
Werkstätte eine vollständige Prüfung aller Funktionen
des Verteilers erfolgen. Sämtliche Verteilungen sind
als fabrikfertige Schaltgerätekombinationen (PTSK),
gemäß DIN VDE 0660 Teil 500 zu errichten. Das
Prüfprotokoll hierüber ist der Bauleitung
unaufgefordert vorzulegen.

09 Jedem Verteiler sind folgende Pläne bzw.
Erläuterungen zusätzlich in einfacher Ausfertigung
beizugeben:
Stromlaufplan mit eindeutiger Bezeichnung sämtlicher
Bauteile und  Klemmen in einer fest angebrachten
Plantasche.
Bedienungskurzanleitungen von z.B. Zeitschaltuhren etc.
Legende mit eindeutiger Klartext-Beschreibung
bzw.Bezeichnung sämtlicher ohne Abnehmen der Abdeckung
des Verteilers zu betätigenden Bauteile. Die Art der
Beschriftung ist vorab mit der Bauleitung abzustimmen.
z.B. Fl. ..Beleuchtung Raum X und y
F2. ..Steckdosen Raum X und Z
Hinweis: Die Fehlerstromschutzschalter sind
regelmässig, mindestens 1 x ... (Angabe Hersteller)
auszulösen.

10 Alle Sicherungs-Elemente, NH-Unterteile und NH-
Trenner sind einschl. der erforderlichen
Sicherungseinsätze bis zur Höchstbelastungsgrenze des
Sicherungsunterteils bzw. Trennmesser komplett zu
kalkulieren.

11 Sämtliche flexiblen Drähte sind an den Geräten bzw.
Klemmen über lötfreie Stiftverbinder anzuschließen.

12 Die Hilfsschütze sind für eine Kontaktbelastung von
1 A auszulegen.

13 Sämtliche Ein- und Ausgänge sind auf bezeichneten
Trennklemmen, Nulleiter auf MP-Trennklemmen,
Schutzleiter auf SL-Klemmen grün/gelb zu verdrahten.
Klemmen für Starkstrom und Schwachstrom sind getrennt
anzuordnen. Jeder  Sicherungsabgang gilt als 5-poliger
Anschluss in Bezug auf die Anzahl der Abgangsklemmen.

14 Ankommende und abgehende Leitungen sind zugentlastet
in den Verteiler zu führen. Die Stromkreisnummern sind
auf sämtlichen Kabel mit  Beschriftungsbänder zu
markieren.

15 Kenndaten der Verteiler:
bei Ausführung mit Türen mindestens IP40, wenn keine
höhere Schutzart  gefordert
bei Ausführung ohne Türen mindestens IP30, wenn keine
höhere Schutzart gefordert
Maßgebend sind die Schutzarten in den
Leistungsbeschreibungen der einzelnen Positionen.
Nennisolationsspannung 500 V Drehstrom
Betriebsspannung 400/230 V- 50 Hz
Kennzeichnung nach VBG 4
Der Standfestigkeit der Sammelschienensysteme bei
dynamischer Beanspruchung im Kurzschlußfall ist
besondere Beachtung zu schenken. Auslegung des
Sammelschienensystems von Hauptverteilern auf einen
Kurzschlußstrom von Is = 35 kA.
Nach den NH-Sicherungselementen ist die Festigkeit des
Sammelschienensystems durch die maximale in das NH-
Element einzusetzende NH-Sicherung gegeben.

16 Auf eine ausreichende Befestigung der Verteiler ist
zu achten, Standverteiler sind gegen Kippen zu sichern.

17 Die Türen der Verteiler sind mit innenliegenden
Scharnieren für einen Öffnungswinkel bis 180 Grad und
für bündigen Einbau in Mauernischen an das
Verteilergehäuse zu montieren.

18 In allen Unterverteilern bzw. Abgangsfeldern der
Hauptverteiler ist Leerplatz für spätere Einbauten in
der Gesamtbreite von ca. 30% für spätere Erweiterungen
vorzusehen.

19 Am gesamten Objekt wird jeweils nur eine Bauart von
Bauteilen für:

 - Leistungs- und Lasttrennschalter
 - Stromkreis- und Sicherungselementen
 - Fehlerstromschutzschalter
 - Fernschalter/ Stromstoßschalter
 - Zeitschaltuhren
 - Dämmerungsschalter
 - Einbauschalter, -taster, Lichtsignale
 - Leistungs-, Hilfsschütze, Relais, Zeitrelais

zugelassen. Die Fabrikat- und Typenangaben sind an den
hierfür im LV vorgesehenen Stellen vom Bieter unbedingt
anzugeben.

20 Die Einheitspreise verstehen sich einschl. Lieferung
und Einbau des Bauteils, sowie sämtlicher im
Zusammenhang mit dem Bauteil erforderlichen Leistungen
wie z.B. Klemmen, Verdrahtung, Passchrauben, Halter,
Tragschienen, Schraubkappen, Sicherungspatronen,
Kleinmaterial, Gehäuseanteil sowie Anschluss sämtlicher
Stromkreiszu- und Abgangsleitungen. Die Verteilungen
sind komplett zusammengebaut, nach den VDE Vorschriften
verdrahtet sowie einschliesslich Lackierung nach
Vorgabe des AG.

21 Bei Verteilereinheiten mit einer größeren Breite als
2500 mm muss eine Hilfskonstruktion für eine bauseitige
Montage von Stoß- und Führungsleisten vorhanden sein.

22 Bei Verteilern mit einer Höhe größer 1000 mm ist der
Türverschluss als Stangenverschluss mit mindesten drei
Zuhaltungen auszuführen. Die Betätigung erfolgt über
eine in der Türe eingelassene Griffeinheit, der
Verschluss über einen bauseits zu liefernden
Profil-Halbzylinder.

23  Ausgeschriebene Verkleidungen zwischen Verteiler
und Zwischendecke sind so auszuführen, daß die
angegebenen Abhängehöhen der abgehängten Decke um +/-
10 cm variieren kann. Der Einbau der Verkleidung muß in
enger Zusammenarbeit mit der Deckenbaufirma erfolgen

24  Sämtliche Betriebs- und Störmeldekontakte sind je
Verteiler auf eine Prüf- Trenn- Klemmleiste nach VDI
3814 zu führen.

25 Die Kabelzuführung erfolgt -falls nicht anders
vorgegeben- von oben. Die endgültige Variante ist
jedoch schriftlich mit der Bauleitung abzuklären.

26  Türeinbauten sind in der Schutzart des Verteilers
einzubauen.

27 Wie unter Punkt 20 beschrieben sind sämtliche
blanken, außen gewickelten Schutzleiterschirme der
Kabeltypen NYCWYoder NYCY zu verrödeln oder zu
flechten. Der blanke Schutzleiterschirm ist mit einem
gelb-grünen längsmarkierten PE-Schlauch zu überziehen
und an die PE- Schiene anzuklemmen. Je Kabelanschluss
sind 50 cm PE Schutzschlauch  ein zu kalkulieren.

28 Für den nachträglichen Einbau von Bauteilen in die
Verteilungen auf der Baustelle wird ein Zuschlag von
....% verrechnet. Sofern kein Zuschlag angegeben ist,
gelten die angebotenen Werkstattkosten.

29 Die geschirmten Kabel sind sorgfältig abzusetzen.
Der Kabelschirm ist mit einer Klemmschelle an einer
zusätzlichen Erdungsschiene anzuklemmen.

30 Drehfeldrichtung RECHTS

31 Die Verteilungen sind von links nach rechts
aufzubauen.

32 Für die Anschlußklemmen ist ein gesonderter Raum mit
eigenem Frontblech vorzusehen.

33 Hausanschlußkästen und Klemmräume in Zählerschränken
müssen nach Vorgabe des EVU plombierbar sein.

34 Werden in die Verteilertüren Bediengeräte oder
Tableaus eingebaut, müssen diese flexibel auf
Anschlußklemmen verdrahtet werden. Die Geräte müssen
auf der Rückseite so abgedeckt werden, dass diese
berühungssicher sind.

35 Sämtliche Sicherungsautomaten von 10A - 32A sind mit
einem Bemessungsausschaltvermögen von  6 kA anzubieten.

*Hinweis: NSHV Elektroraum*

**1.1.10 Standschrank**
Standschrank
Reihenschaltschrank für den Innenbereich, mit Tür, als
Typgerüfte NS Schaltgerätekombination. Geltende Normen:
DIN EN 61439-1; VDE 0660-600-1, DIN EN 61439-2; VDE
0660-600-2, DIN EN 61439-3, VDE 0660-600-3,
pulverbeschichtet, in RAL 7035, Gehäuse aus Stahlblech,
Doppeltür, Tür aus Stahlblech, mit Standardverschluss
Doppelbart 3 mm, Türöffnungswinkel 180 Grad,
Schrankgriffverschluß für bauseitigen
Profilhalbzylinder, Türanschlag rechts und links,
Rückwand aus Stahlblech, Leitungseinführung oben über
Flanschöffnung ausgeschnitten,

Innenausbau:
Feld 1+2: 2 St. Zählerfelder eHZ nach VNB,
2 St. Reserve eHZ nach VNB,
Feld 3: Raum für Zusatzanwendungen zur Aufnahme von
Betriebsmitteln des Netz- oder Messstellenbetreibers
für ein Messsystem, APZ und oberhalb Verteilerfeld
Feld 4+5: Verteilerfelder
Einbau einer bauseits beigestellten Umschalteinrichtung CombiLine-Module oder Montageplatten. Systemfeldern zur
Aufnahme von REG, Klemmen, Abdeckungen, Systemzubehör,
EDF Halter, Platzreserve 25% für die jeweiligen
Funktionsbereiche. Die NSHV ist DIN VDE konform,
komplett zusammengebaut, verdrahtet sowie
anschlußfertig in den Haustechnikraum EG zu liefern und
zu montieren.
Rasteinheit 12 RE, Bauhöhe 8, Feldbreite 5,
Schutzart: IP55, Schutzklasse: I (geerdet)

Abmessungen (H x B x T): 1.850 x 1.300 x 225 mm
Sockel: (H x T): 100 x 225 mm

Fabrikat: ABB Striebel & John (oder gleichwertig)
Typ: Standschrank TG 512 G

Hersteller / Typ:
'..................................................'
vom Bieter einzutragen
Menge: 1,000 St

**1.1.20 Standschrank**
Standschrank
Innenausbau:
Feld 6: Verteilerfelder
CombiLine-Module oder Montageplatten. Systemfeldern zur
Aufnahme von REG, Klemmen, Abdeckungen, Systemzubehör,
EDF Halter, Platzreserve 25% für die jeweiligen
Funktionsbereiche. Die NSHV ist DIN VDE konform,
komplett zusammengebaut, verdrahtet sowie
anschlußfertig in den Haustechnikraum EG zu liefern und
zu montieren.
Rasteinheit 12 RE, Bauhöhe 8, Feldbreite 1,
Schutzart: IP55, Schutzklasse: I (geerdet)

Abmessungen (H x B x T): 1.850 x 300 x 225 mm
Sockel: (H x T): 100 x 225 mm

Fabrikat: ABB Striebel & John (oder gleichwertig)
Typ: Standschrank TG 112 G

Hersteller / Typ:
'..................................................'
vom Bieter einzutragen
Menge: 1,000 St

*Hinweis: UV DRK EG*

**1.1.30 Wandschrank**
Wandschrank
komplett mit Verteilerfelder bestückt
Montageart: Auf Putz,
Schutzklasse: I
Schutzart: IP 55
Platzeinheiten: 360
Feldbereite: 5
Rasteinheiten: 6

Fabrikat: Striebel & John (oder gleichwertig)
Typ: TG 506G

Hersteller / Typ:
'..................................................'
vom Bieter einzutragen
Menge: 1,000 St

*Hinweis: UV FW Zentrale EG*

**1.1.40 Wandschrank**
Wandschrank
komplett mit Verteilerfelder bestückt
Montageart: Auf Putz,
Schutzklasse: I
Schutzart: IP 44
Platzeinheiten: 288
Feldbereite: 3
Rasteinheiten: 8

Fabrikat: Striebel & John (oder gleichwertig)
Typ: CA 38V

Hersteller / Typ:
'..................................................'
vom Bieter einzutragen
Menge: 1,000 St

*Hinweis: UV FW Putzraum 1.OG*

**1.1.50 Standschrank**
Standschrank
komplett mit Verteilerfelder bestückt
Montageart: Auf Putz,
Schutzklasse: I
Schutzart: IP 55
Platzeinheiten: 432
Feldbereite: 3
Rasteinheiten: 12

Fabrikat: Striebel & John (oder gleichwertig)
Typ: TG 312G

Hersteller / Typ:
'..................................................'
vom Bieter einzutragen
Menge: 1,000 St

*Hinweis: UV FW Technik 1.OG*

**1.1.60 Standschrank**
Standschrank
komplett mit Verteilerfelder bestückt
Montageart: Auf Putz,
Schutzklasse: I
Schutzart: IP 55
Platzeinheiten: 288
Feldbereite: 2
Rasteinheiten: 12
Abmessung: (H x B x T) 1.850 x 550 x 225 mm
Sockel: (H x T) 100 x 225 mm

Fabrikat: Striebel & John (oder gleichwertig)
Typ: TG 212G

Hersteller / Typ:
'..................................................'
vom Bieter einzutragen
Menge: 1,000 St

*Hinweis: UV Haustechnik*

**1.1.70 Unterverteilung 3-reihig, IP 65, 54 TE**
Unterverteilung 3-reihig, IP 65, 54 TE
Schutzklasse: II
Schutzart: IP 65
Platzeinheiten: 54 (3x18)

Fabrikat: Hensel  (oder gleichwertig)
Typ: KV 9354 NT

Hersteller / Typ:
'..................................................'
vom Bieter einzutragen
Menge: 2,000 St

**1.1.80 Unterverteilung 4-reihig, IP 65, 48 TE**
*** Bedarfsposition mit GB
Unterverteilung 4-reihig, IP 65, 48 TE
Schutzklasse: II
Schutzart: IP 65
Platzeinheiten: 48 (4x12)

Fabrikat: Hensel (oder gleichwertig)
Typ: KV 9336
Hersteller / Typ: '..................................................' vom Bieter einzutragen
Menge: 3,000 St

**1.1.90 Steckdosenkombination**
*** Bedarfsposition mit GB
Steckdosenkombination
Bestückung:
1 St CEE 16A/400V
3 St Schukosteckdosen 230V
Absicherung:
1 FI 40A, 4p, 0,03 A
1 LS 16 A, 3p, C
3 St LS 16 A, 1p, C
Schutzart: IP 67

Fabrikat: Mennekes (oder gleichwertig)
Typ: 93 00 22

Hersteller / Typ: '..................................................' vom Bieter einzutragen
Menge: 2,000 st

*Hinweis: Reiheneinbaugeräte*

**1.1.100 Hauptsicherungsautomat SLS Schalter, 63 A, 25 kVA, 3polig**
Hauptsicherungsautomat SLS Schalter, 63 A, 25 kVA,
3-polig
Menge: 3,000 St

**1.1.110 Hauptschalter 3 x 63 A, 3-polig mit Zusatzklemme**
Hauptschalter 3 x 63 A, 3-polig mit Zusatzklemme

Fabrikat: Hager (oder gleichwertig)
Typ:  SH 363 N
Hersteller / Typ: '..................................................' vom Bieter einzutragen
Menge: 3,000 St

**1.1.120 Lasttrennschalter 3 x 63 A, 3-polig mit Knebelgriff**
Lasttrennschalter 3 x 63 A, 3-polig mit Knebelgriff

Fabrikat: ABB (oder gleichwertig)
Typ:  OT 80 F3
Hersteller / Typ:
'..................................................'
vom Bieter einzutragen
Menge: 7,000 St

*Hinweis: Leitungsschutzschalter DIN VDE 0641-11, 230/400 V*
Leitungsschutzschalter DIN VDE 0641-11, 230/400 V,
Beschriftungsfeld

**1.1.130 Leitungsschutzschalter 1polig, B 6 A**
Menge: 3,000 St

**1.1.140 Leitungsschutzschalter 1polig, B 10 A**
Menge: 12,000 St

**1.1.150 Leitungsschutzschalter 1polig, B 13 A**
Menge: 10,000 St

**1.1.160 Leitungsschutzschalter 1polig, B 16 A**
Menge: 8,000 St

**1.1.170 Leitungsschutzschalter 1polig, B 20 A,**
Menge: 2,000 St

**1.1.180 Leitungsschutzschalter 3polig, B 16 A,**
Menge: 3,000 St

**1.1.190 Leitungsschutzschalter 3polig, C 16 A,**
Menge: 7,000 St

**1.1.200 Leitungsschutzschalter 3polig, C 20 A,**
Menge: 1,000 St

**1.1.210 Leitungsschutzschalter 3polig, C 20 A,**
Leitungsschutzschalter 3polig, C 63
 A,
Menge: 1,000 St

*Hinweis: Einbauschalter / Schaltuhr / Umschalter*

**1.1.220 Einbauschalter 16 A, 1-polig, mit Kontrolleuchte**
Menge: 4,000 St

**1.1.230 Schaltuhr 2-Kanal, analog, Steckreiter**
Schaltuhr 2-Kanal, analog, Steckreiter

Fabrikat: Theben (oder gleichwertig)
Typ: SUL 189 hw
Hersteller / Typ:
'..................................................'
vom Bieter einzutragen
Menge: 2,000 St

**1.1.240 Lastumschalter**
Lastumschalter
4-polig, 63 A
Zur Umschaltung unter Last von 2 Stromkreisen.
Fabrikat: Hager (oder gleichwertig)
Typ: HIM 406

Hersteller / Typ: '..................................................' vom Bieter einzutragen
Menge: 2,000 St

*Hinweis: Fehlerstromschutzschalter*
Fehlerstromschutzschalter nach VDE 0664, Wechsel und
pulsierende Gleichfehlerströme

**1.1.250 FI/LS Schalter 1polig + N, B 10 A/0,03A**
Menge: 137,000 St

**1.1.260 FI/LS Schalter 1polig + N, B 13 A/0,03A**
Menge: 16,000 St

**1.1.270 FI/LS Schalter 1polig + N, B 16 A/0,03A**
Menge: 143,000 St

**1.1.280 FI/LS Schalter 4polig + N, B 16 A/0,03A**
Menge: 57,000 St

**1.1.290 FI/LS Schalter 4polig + N, B 20 A/0,03A**
Menge: 6,000 St

**1.1.300 FI/LS Schalter 4polig + N, B 35 A/0,03A**
Menge: 6,000 St

**1.1.310 Fehlerstromschutzschalter 2polig, 25A/0,03A, 400 V DS.**
Menge: 6,000 St

**1.1.320 Fehlerstromschutzschalter 4polig, 40A/0,03A, 400 V DS.**
Menge: 2,000 St

*Hinweis: Schütz / Stromstoßschalter / Einbausicherungssockel*

**1.1.330 Wechselstromschütz 4polig, DS 400V, 25 A**
Menge: 5,000 St

**1.1.340 Einbausicherungssockel 3-polig, 3 x 63 A, D02,**
Einbausicherungssockel 3-polig, 3 x 63 A, D02,
komplett mit Paßeinsatz, Schraubkappen, Sicherung,
Haltefeder.
Menge: 8,000 St

*Hinweis: Reiheneinbauklemmen*
Reiheneinbauklemmen, VDE 0110, einschl. Zwischenplatte
und anteiliger Endplatten

**1.1.350 Reihenklemmen bis 4 qmm, Durchgangsklemme, L**
Menge: 420,000 St

**1.1.360 Reihenklemmen bis 4 qmm, N / L / PE, N-Sammelschienenanschluß**
Menge: 281,000 St

**1.1.370 Reihenklemmen bis 16 qmm, Durchgangsklemme, L**
Menge: 18,000 St

**1.1.380 Reihenklemmen bis 35 qmm, Durchgangsklemme, L**
Menge: 18,000 St

**1.1.390 Neutralleiter Reihenklemmen bis 16 qmm, Trennklemme**
Menge: 6,000 St

**1.1.400 Neutralleiter Reihenklemmen bis 35 qmm, Trennklemme**
Menge: 6,000 St

**1.1.410 Schutzleiter Reihenklemmen bis 16 qmm, Durchgangsklemme**
Menge: 6,000 St

**1.1.420 Schutzleiter Reihenklemmen bis 35 qmm, Durchgangsklemme**
Menge: 6,000 St

*Hinweis: Überspannungsschutz*
Überspannungsschutz Innen, einschl. Kleinteile.

**1.1.430 Blitzstromableiter / Überspannungsschutzableiter Kombi-Ableiter**
4-poliger Kombi-Ableiter für 230/400V
Blitzstromableiter / Überspannungsschutzableiter
TN S Systeme, mit Fernmeldekontakt,
Blitzstromstoß: 50 kA

Fabrikat: Dehn (oder gleichwertig)
Typ: DSH TNS 255 FM

Hersteller / Typ:
'..................................................'
vom Bieter einzutragen
Menge: 2,000 St

**1.1.440 4-poliger steckbarer Überspannungsableiter für 230/400 V**
4-poliger steckbarer Überspannungsableiter für 230/400
V

TN S Systeme, mit Fernmeldekontakt,
Nennableitstrom: 20 kA

Fabrikat: Dehn (oder gleichwertig)
Typ: DG M TNS 275

Hersteller / Typ:
'..................................................'
vom Bieter einzutragen
Menge: 6,000 St

#### Titel 1.2 Leitungen und Kabel

*Hinweis: Verlegearten*
Die Installation der nachfolgenden Kabel und Leitungen
ist wie folgt vorgesehen:

Gemischte Verlegungsarten
30 %
Unter Putz mit Diamantschlitzfräse bzw. Säge. In
Sandstein Mauerwerk einschl. Befestigungsmaterial.
Es dürfen keine Hakennägel verwendet werden.

70 %
In Rohr, Kanal oder Kabelbahnen, einschl. Kleinmaterial
verlegen.

Die Leitungen sind an den Anschlußstellen von
Verteilern, Abzweigdosen und  Rangierverteilern mit
Stromkreisnummern zu beschriften. Flexible Leitungen
sind an den Anschlußenden mit Adernendhülsen zu
versehen.
Stark- und Schwachstromleitungen sind getrennt zu
verlegen. Insbesondere ist auf einen ausreichenden
Abstand zwischen den Lautsprecher- und
Mikrofonleitungen zu Starkstrom zu achten.

*Hinweis: Starkstrom*

**1.2.10 NYM - J 3 x 1,5 qmm**
Menge: 3310,000 m

**1.2.20 NYM - J 5 x1,5 qmm**
NYM - J 5 x 1,5 qmm
Menge: 2450,000 m

**1.2.30 NYM - J 7 x 1,5 qmm**
Menge: 180,000 m

**1.2.40 NYM - J 10 x 1,5 qmm**
Menge: 160,000 m

**1.2.50 NYM - J 3 x 2,5 qmm**
Menge: 7140,000 m

**1.2.60 NYM - J 5 x 2,5 qmm**
Menge: 1970,000 m

**1.2.70 NYM - J 5 x 4 qmm**
Menge: 319,000 m

**1.2.80 NYM - J 5 x 6 qmm**
Menge: 52,000 m

**1.2.90 NYM - J 7 x 2,5 qmm**
Menge: 48,000 m

**1.2.100 NYM - J 16 x 2,5 qmm**
Menge: 120,000 m

**1.2.110 NYM - J 5 x 16 qmm**
Menge: 305,000 m

**1.2.120 NYCWY 4 x 25 / 16 qmm**
Menge: 49,000 m

**1.2.130 NYCWY 4 x 35 / 16 qmm**
Menge: 28,000 m

**1.2.140 NYM 1 x 4 qmm**
Menge: 250,000 m

**1.2.150 NYM 1 x 25 qmm**
Menge: 310,000 m

*Hinweis: EINLEGEN DER KABEL IN BETON*
EINLEGEN DER KABEL IN BETON

Für die Ausführung dieser Arbeiten ist die VDE 0100
Teil 734/05.82 maßgebend.
Es dürfen nur Kabel Type NYY verwendet werden.

Die nachstehend aufgeführten Kabel sind vor dem
Ausgießen der Decken und Wände einzulegen und
entsprechend in der Schalung an der Armierung bzw. in
Betonfertigteilen so zu befestigen, daß eine
Beschädigung beim Einbetonieren nicht möglich ist.

Bei den Betoneinlegearbeiten in Halbfertigteildecken
sind Kabel NYY zu verwenden.
Betonfeste Elektroinstallationsrohre sind nur für die
Telefonleitungen, Antennenleitungen und wenn das
direkte Einlegen der Kabel nicht möglich ist, zu
verwenden.
In Ortbetondecken gelten die Anforderungen von
Halbfertigteildecken sinngleich.

**1.2.160 NYY-Kabel 3 x 1,5 mm² in Beton**
Menge: 220,000 m

**1.2.170 NYY-Kabel 4 x 1,5 mm² in Beton**
Menge: 190,000 m

**1.2.180 NYY-Kabel 5 x 1,5 mm² in Beton**
Menge: 280,000 m

**1.2.190 NYY-Kabel 7 x 1,5 mm² in Beton**
Menge: 80,000 m

**1.2.200 NYY-Kabel 3 x 2,5 mm² in Beton**
Menge: 210,000 m

**1.2.210 NYY-Kabel 5 x 2,5 mm² in Beton**
Menge: 50,000 m

*Hinweis: Erdkabel*
Erdkabel
in bauseitigem Kabelgraben mit Trassenwarnband verlegen.

**1.2.220 NYY - J 5 x 2,5 qmm**
Menge: 86,000 m

**1.2.230 NYY - J 5 x 4 qmm**
Menge: 115,000 m

*Hinweis: Schwachstrom*

**1.2.240 JY (St) Y 2 x 2 x 0,6 qmm**
Menge: 980,000 m

**1.2.250 JY (St) Y 4 x 2 x 0,6 qmm**
Menge: 1360,000 m

**1.2.260 JY (St) Y 20 x 2 x 0,6 qmm**
Menge: 240,000 m

**1.2.270 LiYCY 4 x 0,14 qmm**
LiYCY 4 x 0,14 qmm
Mikrofonkabel, geschirmte Datenleitung
Menge: 190,000 m

**1.2.280 Busleitung YCYM 2 x 2 x 0,8 qmm**
Menge: 1740,000 m

**1.2.290 Netzwerkinstallationkabel Cat.7[A]**
Netzwerkinstallationkabel Cat.7[A]
Daten-Kupferinstallationskabel zum Einsatz in der struckturierten Verkabelung.
Fabrikat: Metz (oder gleichwertig)
Typ: MC GC 1500 pro 22 Cat.7[A] S/FTP 4P LSHF-FR

Hersteller / Typ: '..................................................' vom Bieter einzutragen
Menge: 5850,000 m

**1.2.300 Ölflexkabel 5 x 1,5 qmm**
Menge: 210,000 m

*Hinweis: Koaxialkabel*
Die Ausführung der Antenneninstallation erfolgt in
Koaxialkabel 75 Ohm.
Die nachstehend aufgeführten Antennenkabel in Rohre
einziehen und auf Kabelbahnen verlegen, einschl. allem
Zubehör.

**1.2.310 Koaxialkabel 75 Ohm**
Koaxialkabel 75 Ohm PEE/PH dämpfungsarm,
in Rohre einziehen

Fabrikat: Kathrein (oder gleichwertig)
Type: LCD 111

Hersteller / Typ: '..................................................' vom Bieter einzutragen
Menge: 360,000 m

*Hinweis: Brandmeldekabel*

**1.2.320 Brandmeldekabel**
Brandmeldekabel
IY(St)Y 2x2x0,8 qmm rot
Menge: 1310,000 m

**1.2.330 Brandmeldekabel**
Brandmeldekabel
IY(St)Y 10x2x0,8 qmm rot
Menge: 50,000 m

#### Titel 1.3 Potentialausgleich

*Hinweis: Potentialausgleich*
Potentialausgleich
Sämtliche Schraubanschlüsse von Kabelschuhen an
Geräten, Erdungspunkten etc. sind mit einer Zahnscheibe
auszuführen.

**1.3.10 Potentialausgleichsschiene Verzinkt**
Potentialausgleichsschiene Verzinkt
Potentialausgleichsschiene DIN VDE 0618-1, aus
verzinktem Stahl, mit Kunststoffabdeckung und
Beschriftung.
Anschlüsse::
7 x 2,5-25 qmm
1 x Flachband bis 30x 3,5 mm
1 x Rundleiter Durchmesser bis 10 mm
Menge: 6,000 St

**1.3.20 Banderdungsschelle Messing bis 48 mm**
Banderdungsschelle Messing bis 48 mm
Länge: 200 mm
Durchmesser: 17,2 - 48 mm (3/8" bis 1  1/2")
Menge: 20,000 St

**1.3.30 Banderdungsschelle Messing bis 185 mm**
Banderdungsschelle Messing bis 185 mm
Länge: 555 mm
Durchmesser: 17,2 - 185 mm (3/8" bis 6")
Menge: 15,000 St

**1.3.40 Überbrückung der Wasseruhr komplett**
Überbrückung der Wasseruhr komplett
Überbrückung der Wasseruhr, mit NYM 1x16 qmm und
sämtlichen systemgebundenem Zubehör liefern und
betriebsfertig montieren.
Menge: 1,000 St

**1.3.50 Stücküberbrückung**
Stücküberbrückung
Überbrückung von nichtleitenden Bauteilen bei den
haustechnischen Anlageteilen.
Flexible Leitung H07V-K 16 qmm, Länge ca. 0,5m,
komplett mit Klemmen und Schellen.
Menge: 16,000 St

**1.3.60 Anschluß Erdungsdraht bis 1 x 10 qmm**
Anschluß Erdungsdraht bis 1 x 10 qmm
Anschluß einer Erdungsleitung mit einem Querschnitt von
4 qmm - 10 qmm, komplett mit Presskabelschuh, Schraube
und allem Zubehör an bauseitger Anlage erstellen.
Menge: 24,000 St

**1.3.70 Anschluß Erdungsdraht bis 1 x 16 qmm**
Anschluß Erdungsdraht bis 1 x 16 qmm
Anschluß einer Erdungsleitung mit einem Querschnitt von
16 qmm,
komplett mit Presskabelschuh, Schraube und allem
Zubehör an bauseitiger Anlage erstellen.
Menge: 8,000 St

**1.3.80 Kabelbezeichnungsschilder**
Kabelbezeichnungsschilder
nach dem Kennzeichnungssystem.
Größe 20 x 40 mm Kunststoff
Menge: 25,000 St

#### Titel 1.4 KNX Bustechnik

*Hinweis: Reiheneinbaugeräte REG*

**Ausführungsbeschreibung 2 Ausführungsbeschreibung**
*Grundlage für die KNX Komponenten ist das*
Grundlage für die KNX Komponenten ist das
Fabrikat: Jung (oder gleichwertig)

**1.4.10 KNX Spannungsversorgung 640 mA, 250 V**
KNX Spannungsversorgung 640 mA, 250 V
Typ. 20640 REG (oder gleichwertig)
Hersteller / Typ:
'..................................................'
vom Bieter einzutragen
Menge: 2,000 St

**1.4.20 KNX Bereichs./ Linienkoppler**
KNX Bereichs./ Linienkoppler
Typ: 2142 REG (oder gleichwertig)
Hersteller / Typ:
'..................................................'
vom Bieter einzutragen
Menge: 1,000 St

**1.4.30 KNX Schaltaktor 4-fach, 16A, Typ: 2304.16 REG HM**
KNX Schaltaktor 4-fach, 16A,
mit mechanischer Handbetätigung und Statusanzeige
Typ: 2304.16 REG HM (oder gleichwertig)
Hersteller / Typ:
'..................................................'
vom Bieter einzutragen
Menge: 2,000 St

**1.4.40 KNX Schaltaktor 8-fach, 16A,**
KNX Schaltaktor 8-fach, 16A,
mit mechanischer Handbetätigung und Statusanzeige.
Typ: 2308.16 REG HM (oder gleichwertig)
Hersteller / Typ:
'..................................................'
vom Bieter einzutragen
Menge: 22,000 St

**1.4.50 KNX Jalousieaktor 2-fach,**
*** Bedarfsposition mit GB
KNX Jalousieaktor 2-fach,
Typ: 2304.16 REG HE (oder gleichwertig)
Hersteller / Typ:
'..................................................'
vom Bieter einzutragen
Menge: 2,000 St

**1.4.60 KNX Jalousieaktor 4-fach,**
*** Bedarfsposition mit GB
KNX Jalousieaktor 4-fach,
Typ: 2308.16 REG HE (oder gleichwertig)
Hersteller / Typ:
'..................................................'
vom Bieter einzutragen
Menge: 11,000 St

**1.4.70 KNX Binäreingang 6-fach,**
KNX Binäreingang 6-fach,
Typ: 2116 REG (oder gleichwertig)
Hersteller / Typ:
'..................................................'
vom Bieter einzutragen
Menge: 2,000 St

**1.4.80 KNX Analogeingang 4-fach,**
KNX Analogeingang 4-fach,
zur Verarbeitung von Messdaten wie u.a. Regensensor
Typ: 2214 REG A (oder gleichwertig)
Hersteller / Typ:
'..................................................'
vom Bieter einzutragen
Menge: 2,000 St

**1.4.90 KNX Universal LED Dimmaktor, 4-fach,**
KNX Universal LED Dimmaktor, 4-fach,
LED Lampen 4 x 3 ... 50W
Typ: 3904 REG HE (oder gleichwertig)
Hersteller / Typ:
'..................................................'
vom Bieter einzutragen
Menge: 5,000 St

**1.4.100 KNX Universal LED Dimmaktor, 2-fach,**
KNX Universal LED Dimmaktor, 2-fach,
LED Lampen 2 x 3 ... 60W
Typ: 3902 REG HE (oder gleichwertig)
Hersteller / Typ:
'..................................................'
vom Bieter einzutragen
Menge: 3,000 St

**1.4.110 KNX Universal LED Dimmaktor, 1-fach,**
KNX Universal LED Dimmaktor, 1-fach,
LED Lampen 1 x 3 ... 100 W
Typ: 3901 REG HE (oder gleichwertig)
Hersteller / Typ:
'..................................................'
vom Bieter einzutragen
Menge: 1,000 St

**1.4.120 KNX DALI-Gateway,**
KNX DALI-Gateway,
Typ: 2099 REG HE (oder gleichwertig)
Hersteller / Typ:
'..................................................'
vom Bieter einzutragen
Menge: 1,000 St

**1.4.130 KNX USB - Datenschnittstelle,**
KNX USB - Datenschnittstelle,
Typ: 2131 USBS REG (oder gleichwertig)
Hersteller / Typ:
'..................................................'
vom Bieter einzutragen
Menge: 2,000 St

**1.4.140 KNX IP Schnittstelle,**
KNX IP Schnittstelle,
Interface, Typ: IPS 200 REG (oder gleichwertig)
Hersteller / Typ:
'..................................................'
vom Bieter einzutragen
Menge: 1,000 St

*Hinweis: KNX Feldgeräte Unter Putz*
KNX Feldgeräte Unter Putz

Bei den nachfolgenden Positionen sind enthalten:
Lieferung, Anschluß an Kabel / Leitungen und Montage
Befestigungsmaterial, anteiliger Abdeckrahmen,
Beschriftung, Anteilige Wippen und Zentralplatten etc.

Fabrikat: Jung (oder gleichwertig)
Typ: LS 500 w oder LS 500 ww

**1.4.150 KNX Taster BA 1-fach, Mittenstellung, UP,**
KNX Taster BA 1-fach, Mittenstellung, UP,
mit Wippe und Symbol
Typ: 4071.02 LED W (oder gleichwertig)
Hersteller / Typ:
'..................................................'
vom Bieter einzutragen
Menge: 11,000 St

**1.4.160 KNX Taster BA 2-fach, Mittenstellung, UP,**
KNX Taster BA 2-fach, Mittenstellung, UP,
mit Wippe und Symbol
Typ: 4072.02 LED W (oder gleichwertig)
Hersteller / Typ:
'..................................................'
vom Bieter einzutragen
Menge: 8,000 St

**1.4.170 KNX Taster 1-fach, Tasterstellung, APWG, mit Wippe,**
KNX Taster 1-fach, Tasterstellung, APWG, mit Wippe,
Typ: 8471.01 LED W (oder gleichwertig)
Hersteller / Typ:
'..................................................'
vom Bieter einzutragen
Menge: 24,000 St

**1.4.180 KNX Taster 2-fach, Tasterstellung, APWG, mit Wippe,**
KNX Taster 2-fach, Tasterstellung, APWG, mit Wippe,
Typ: 8472.01 LED W (oder gleichwertig)
Hersteller / Typ:
'..................................................'
vom Bieter einzutragen
Menge: 19,000 St

**1.4.190 KNX Tastsensor-Modul Universal 4-fach**
KNX Tastsensor-Modul Universal 4-fach,
Typ: LS 5094 TSM (oder gleichwertig)
Hersteller / Typ:
'..................................................'
vom Bieter einzutragen
Menge: 1,000 St

**1.4.200 KNX Busankoppler,**
KNX Busankoppler,
Zur Ankopplung von Automatkschaltern
Typ: 2073 U (oder gleichwertig)
Hersteller / Typ:
'..................................................'
vom Bieter einzutragen
Menge: 3,000 St

**1.4.210 KNX Tasterschnittstelle 2-fach**
KNX Tasterschnittstelle 2-fach
Typ: 2076-2 T (oder gleichwertig)
Hersteller / Typ:
'..................................................'
vom Bieter einzutragen
Menge: 10,000 St

**1.4.220 KNX Tasterschnittstelle 4-fach**
KNX Tasterschnittstelle 4-fach
Typ: 2076-4 T (oder gleichwertig)
Hersteller / Typ:
'..................................................'
vom Bieter einzutragen
Menge: 4,000 St

**1.4.230 KNX Tastsensor 2-fach, Universal,**
KNX Tastsensor 2-fach, Universal,
Typ: LS 2092 NABS (oder gleichwertig)
Hersteller / Typ:
'..................................................'
vom Bieter einzutragen
Menge: 1,000 St

**1.4.240 KNX Automatikschalter Standard, 1,10 m,**
KNX Automatikschalter Standard, 1,10 m,
Typ: LS 3181-1 ww (oder gleichwertig)
Hersteller / Typ:
'..................................................'
vom Bieter einzutragen
Menge: 2,000 St

**1.4.250 KNX Präsenzmelder Mini,**
KNX Präsenzmelder Mini,
mit integriertem Busankoppler, incl. Unterputz Set
Typ: 3361-1 M WW + PMM-UP-SET-WW (oder gleichwertig)
Hersteller / Typ:
'..................................................'
vom Bieter einzutragen
Menge: 2,000 St

**1.4.260 KNX Präsenzmelder / Deckenwächter**
KNX Präsenzmelder / Deckenwächter
mit integriertem Busankoppler
Typ: 3361 WW (oder gleichwertig)
Hersteller / Typ:
'..................................................'
vom Bieter einzutragen
Menge: 40,000 St

*Hinweis: KNX Feldgeräte Auf Putz*

**1.4.270 KNX Taster 1-fach, Mittenstellung, APWG, mit Wippe,**
KNX Taster 1-fach, Mittenstellung, APWG, mit Wippe,
Typ: 8471.02 LED W (oder gleichwertig)
Hersteller / Typ:
'..................................................'
vom Bieter einzutragen
Menge: 6,000 St

**1.4.280 KNX Taster 2-fach, Mittenstellung, APWG, mit Wippe,**
KNX Taster 2-fach, Mittenstellung, APWG, mit Wippe,
Typ: 8472.02 LED W (oder gleichwertig)
Hersteller / Typ:
'..................................................'
vom Bieter einzutragen
Menge: 1,000 St

**1.4.290 KNX Taster 1-fach, Tasterstellung, APWG, mit Wippe,**
KNX Taster 1-fach, Tasterstellung, APWG, mit Wippe,
Typ: 8471.01 LED W (oder gleichwertig)
Hersteller / Typ:
'..................................................'
vom Bieter einzutragen
Menge: 34,000 St

**1.4.300 KNX Taster 2-fach, Tasterstellung, APWG, mit Wippe,**
KNX Taster 2-fach, Tasterstellung, APWG, mit Wippe,
Typ: 8472.01 LED W (oder gleichwertig)
Hersteller / Typ:
'..................................................'
vom Bieter einzutragen
Menge: 7,000 St

*Hinweis: Wetterstation*

**1.4.310 KNX Spannungsversorgung AC 24V**
*** Bedarfsposition mit GB
KNX Spannungsversorgung AC 24V
Typ: WSSV 10 (oder gleichwertig)
Hersteller / Typ:
'..................................................'
vom Bieter einzutragen
Menge: 1,000 St

**1.4.320 KNX Regensensor**
*** Bedarfsposition mit GB
KNX Regensensor
Typ: WS 10 R (oder gleichwertig)
Hersteller / Typ:
'..................................................'
vom Bieter einzutragen
Menge: 1,000 St

**1.4.330 KNX Windsensor**
*** Bedarfsposition mit GB
KNX Windsensor
Typ: WS 10 W (oder gleichwertig)
Hersteller / Typ:
'..................................................'
vom Bieter einzutragen
Menge: 1,000 St

**1.4.340 KNX Dämmerungssensor**
*** Bedarfsposition mit GB
KNX Dämmerungssensor
Typ: WS 10 D (oder gleichwertig)
Hersteller / Typ:
'..................................................'
vom Bieter einzutragen
Menge: 1,000 St

*Hinweis: Parametrierung*

**1.4.350 Dokumentationsvorlage vor der Parametrierung**
Dokumentationsvorlage vor der Parametrierung
Vor der Parametrierung der KNX Anlage ist dem AG die
vorgesehene Visualisierung auf DIN A 4 zur Freigabe
vorzulegen. In dieser Vorlage sind alle Bezeichnungen
der Szenen, sowie alle Schalt- und Regelfunktionen
darzustellen.
Menge: 1,000 St

**1.4.360 Parametrierung, Inbetriebnahme und Dokumentation der gesamten KNX Steuerung.**
Parametrierung, Inbetriebnahme und Dokumentation der
gesamten KNX Steuerung.

Parametrierung des Installationsbusses mit Hilfe der
ETS in Abschnitten,
einschließlich Funktionsprüfung.

Dokumentation:
- Lageplan mit eingezeichneten Busteilnehmern
- Bestückungsplan der Verteilungen
- Geräte-Stückliste
- Funktionsliste
- Übergabe aller Systemdaten zusätzlich auf Datenträger
Menge: 1,000 St

**1.4.370 Änderung von Systemparametern nach der Inbetriebnahme aufgrund von Kundenwünschen,**
Änderung von Systemparametern nach der Inbetriebnahme
aufgrund von Kundenwünschen,
einschließlich Änderung der Dokumentation.
Änderungen dürfen nur nach der Freigabe durch die
Bauleitung erfolgen.
Aufwand ca. 5 h
Menge: 1,000 St

**1.4.380 Übergabe und Einweisung der KNX Anlage an den Auftraggeber.**
Menge: 1,000 St

**1.4.390 Modifizierung der Parametrierung nach Fertigstellung und erfolgter Übergabe an den Bauherrn**
Modifizierung der Parametrierung nach Fertigstellung
und erfolgter Übergabe an den Bauherrn.
Menge: 5,000 h

**1.4.400 Wartung / Update KNX**
*** Pauschalposition
*** Bedarfsposition mit GB
Wartung / Update KNX
Jährliche Wartung der vorgenannten KNX Anlage.
Software - Update. Zu kalkulieren ist das Aufspielen der Updates für die Dauer von insgesamt 4 Jahren (jew. 1x jährlich).
Menge: 1,000 psch

#### Titel 1.5 Kabelträger

*Hinweis*
Die in diesem Titel aufgeführten Artikel sind inclusive
Lieferung und Montage in Teillängen zu kalkulieren.

*Hinweis: Elektroinstallationskanal*
Elektroinstallationskanal
Kunststoff, auf Putz, auf Beton und Mauerwerk, mit
allem erforderlichen Zubehör wie Deckel, Trennsteg,
Formstücken, Halteklammern und Befestigungsmaterial
komplett montiert.
Farbe nach Wahl und Freigabe durch den Bauherrn.

**1.5.10 Elektroinstallationskanal 15/20 mm**
Menge: 60,000 m

**1.5.20 Elektroinstallationskanal 60/60 mm**
Menge: 145,000 m

**1.5.30 Elektroinstallationskanal 60/110 mm**
Menge: 65,000 m

**1.5.40 Brüstungskanal Kunststoff**
Brüstungskanal Kunststoff
zur Leitungsführung mit Geräteeinbaumöglichkeit
mit Deckel.
Abmessung: 68 x 210 mm
Farbe: reinweiss
Material: PVC
Menge: 155,000 m

**1.5.50 Brüstungskanal verzinkt**
*** Bedarfsposition mit GB
Brüstungskanal verzinkt
zur Leitungsführung mit Geräteeinbaumöglichkeit
mit 2x Deckel 80mm.
Abmessung: 68 x 210 mm
Kanalunterteil: zweizügig
Farbe: verzinkt
Material: Stahl
Menge: 40,000 m

**1.5.60 Schallschutz**
Schallschutz
im Bereich von Gipskartonwänden Wanddurchführungen schallschutztechnisch mit Mineralwolle ausstopfen.
Abmessung (H x B x T): 220 x 70 x 200 mm
Menge: 5,000 St

**1.5.70 Rangierkanal oberhalb Elektroverteiler**
Rangierkanal oberhalb Elektroverteiler

Höhe: 190 mm
Länge: 2000 mm
Farbe: lichtgrau
Komplett mit Endkappen, Profilhaltern und geeignetem
Befestigungsmaterial montiert.
Menge: 14,000 St

**1.5.80 Sammelhalterung Wand- und Deckenmontage**
Sammelhalterung Wand- und Deckenmontage
Fassungsvermögen bis 40 Leitungen NYM 3x1,5 qmm
komplett mit Befestigungsmaterial an Betondecke oder Mauerwerkswand montiert.
Fabrikat: OBO (oder gleichwertig)
Typ: Grip 40
Hersteller / Typ: '..................................................' vom Bieter einzutragen
Menge: 920,000 St

*Hinweis: Brandschutzkanal Flur*

**1.5.90 Brandschutzkanal I90**
Brandschutzkanal I90

Feuerwiderstandsfähiger Leitungsführungskanal FWK30-I90
nach DIN 4102-11 zum Schutz des Flucht- und
Rettungsweges. Kanalunterteil mit abnehmbarem und
mehrmals verschraubbarem Kanaloberteil.
Die Zertifizierung ist den Revisionsunterlagen
beizufügen.
Farbe: reinweiß
Kanalhöhe: 142 mm
Kanalbreite: 200 mm
Länge:  1000 mm

Fabrikat: Hager (oder gleichwertig)
Typ: FWK 399 1600 9010

Hersteller / Typ:
'..................................................'
vom Bieter einzutragen
Menge: 14,000 m

*Hinweis: Kabelbahn / Ausleger / Trennsteg / Deckel*
Kabelbahn / Ausleger / Trennsteg / Deckel
verzinktes Stahlblech, 60 mm Seitenhöhe,
Langlochschlitzlöcher für M6 Schrauben, abgerundete
Kanten, integriertem Stoßverbinder, auf Holzbalken,
Beton und Mauerwerk, mit allem erforderlichen Zubehör
wie Schrauben und Befestigungsmaterial. Ohne Trennsteg,
Formstücke werden jeweils mit 1m Kabelbahn aufgemessen.

**1.5.100 Kabelbahn 60 mm x 100 mm**
Menge: 40,000 m

**1.5.110 Kabelbahn 60 mm x 200 mm**
Menge: 63,000 m

**1.5.120 Kabelbahn 60 mm x 300 mm**
Menge: 265,000 m

**1.5.130 Kabelbahn 60 mm x 400 mm**
Menge: 10,000 m

**1.5.140 Kabelbahn 60 mm x 400 mm**
Menge: 10,000 m

**1.5.150 Trennsteg 60 mm**
Menge: 358,000 m

**1.5.160 Kabelrinnendeckel Stahl ohne Drehriegelverschluesse,**
Kabelrinnendeckel Stahl ohne Drehriegelverschluesse,
Breite 300 m.
Menge: 15,000 m

*Hinweis: Ausleger zur Wandmontage, Stahl verzinkt*
Ausleger zur Wandmontage, Stahl verzinkt
DIN EN 10142, Tragfähigkeit bis 3,5 kN.

**1.5.170 Ausleger 200 mm**
Menge: 60,000 St

**1.5.180 Ausleger 300 mm**
Menge: 210,000 St

**1.5.190 Ausleger 400 mm**
Menge: 42,000 St

*Hinweis: Hängestiele, Stahl verzinkt*
Hängestiele, Stahl verzinkt
DIN EN 10142, Tragfähigkeit bis 5 kN.
Montiert an Decke und Holzbalken mit Bauart
zugelassenen Dübeln,  perforiertes Stahlprofil zur
stufenlosen Befestigung der Ausleger, mit
angeschweißter Kopfplatte.

**1.5.200 Hängestiel 300 mm**
Menge: 190,000 St

**1.5.210 Hängestiel 500 mm**
Menge: 55,000 St

*Hinweis: Steigetrasse*
Steigetrasse
Sprossenabstand 300 mm, Stoßstellenverbinder,
einschliesslich anteiligen Bügelschellen,
verzinkt,komplett montiert.

**1.5.220 Steigetrasse**
Steigetrasse
Breite 300 mm
Menge: 30,000 m

**1.5.230 Profilschienen**
Profilschienen
mit Lochung,C-Profil zur Befestigung von Bügelschellen.
Zuschnitt und Montage, Einschl. Bügelschellen. Länge
nach Angabe.
Menge: 18,000 m

*Hinweis: Kunststoffpanzerrohr in Beton einlegen.*
Kunststoffpanzerrohr in Beton einlegen.
Betonfestes Kunststoff-Panzerrohr für Reaktionstemperaturen bis 105 ° C.
Verlegung auf Bewehrung in Ortbetondecken und in senkrechten, zweischaligen Wänden.

**1.5.240 Elektroinstallationsrohr M 20 u.P.**
Menge: 15,000 m

**1.5.250 Elektroinstallationsrohr M 25 u.P**
Menge: 490,000 m

**1.5.260 Elektroinstallationsrohr M 32 u.P.**
Menge: 90,000 m

*Hinweis: Kunststoffpanzerrohr unter Putz*
Kunststoffpanzerrohr unter Putz
Flexibel, einwandig, gewellt, Druckbeanspruchung
mittel, verlegen unter Putz einschl. Sägeschlitz in
Bruchsteinmauerwerk in Abstimmung mit dem Restaurator.

**1.5.270 Elektroinstallationsrohr M 20 u.P.**
Menge: 25,000 m

**1.5.280 Elektroinstallationsrohr M 25 u.P**
Menge: 550,000 m

**1.5.290 Elektroinstallationsrohr M 32 u.P.**
Menge: 120,000 m

*Hinweis: Elektroinstallationsrohr auf Putz*
Elektroinstallationsrohr auf Putz
Starr, Stangenware, glatt, mit angeformten Muffen,
Druckbeanspruchung leicht, verlegen offen, auf Putz mit
Abstandsschellen.

**1.5.300 Elektroinstallationsrohr M 20 a.P**
Menge: 20,000 m

**1.5.310 Elektroinstallationsrohr M 25 a.P**
Menge: 1117,000 m

**1.5.320 Elektroinstallationsrohr M 32 a.P.**
Menge: 96,000 m

**1.5.330 Elektroinstallationsrohr M 50 a.P**
Menge: 30,000 m

*Hinweis: Stahlpanzerrohr auf Putz*
Stahlpanzerrohr auf Putz
mit Steckmuffen, mit Zubehör je lfd. Meter eine Muffe,
2 Endtüllen, komplett mit Befestigungsschellen liefern
und in offener Verlegeart mit geeignetem
Befestigungsmaterial betriebsfertig montieren.

**1.5.340 Stahlpanzerrohr M 25**
Menge: 25,000 m

*Hinweis: Alurohr auf Putz*
Alurohr auf Putz
mit Steckmuffen, mit Zubehör je lfd. Meter eine Muffe,
2 Endtüllen, komplett mit Befestigungsschellen liefern
und in offener Verlegeart mit geeignetem
Befestigungsmaterial betriebsfertig montieren.

**1.5.350 Alurohr M 25**
Menge: 30,000 m

*Hinweis: Kabelschutz Leerrohre*
Kabelschutz Leerrohre

Die nachstehend aufgeführten Kabelschutz Leerrohre
verstehen sich im Bereich der Sauberkeitsschicht fertig
verlegt, einschl. allem Zubehör.

**1.5.360 Kabelschutzrohr Hauseinführung Boden**
Kabelschutzrohr Hauseinführung Boden

Kabuflex Leerrohr zur Leitungsverlegung unter der
Bodenplatte. Komplett verlegt mit Befestigung /
Sicherung gegen Auftrieb. In Teillängen verlegt.

Fabrikat: Fränkische (oder gleichwertig)
Typ: Kabuflex R plus Typ 750
Nr. 192.30.110
Hersteller / Typ: '..................................................' vom Bieter einzutragen
Menge: 45,000 m

**1.5.370 Mauerkragen**
Mauerkragen

Fabrikat: Fränkische (oder gleichwertig)
Typ: Mauerkragen - Set
Nr.: 199.60.110
Hersteller / Typ: '..................................................' vom Bieter einzutragen
Menge: 6,000 St

**1.5.380 Einbaudichtung**
Einbaudichtung

Fabrikat: Fränkische (oder gleichwertig)
Typ: Kabu-IN DD
Nr.: 199.61.110
Hersteller / Typ: '..................................................' vom Bieter einzutragen
Menge: 6,000 St

**1.5.390 Verschlussdeckel**
Verschlussdeckel

Fabrikat: Fränkische (oder gleichwertig)
Typ: Endkappe Kabuflex SD
Nr.: 199.70.110
Hersteller / Typ: '..................................................' vom Bieter einzutragen
Menge: 4,000 St

*Hinweis: Rohrhülsen*

**1.5.400 Fundamentrohr für Mastleuchte**
Fundamentrohr für Mastleuchte
liefern und montieren in bauseitigen Graben
Länge: 1.500 mm
Durchmesser Innen: 345 mm
Durchmesser Aussen: 400 mm
Fabrikat: Fränkische (oder gleichwertig)
Typ: 295 12 350
Hersteller / Typ:
'..................................................'
vom Bieter einzutragen
Menge: 5,000 St

#### Titel 1.6 Haus- und Anschlußtechnik

*Hinweis: Kabel- und Leitungsanschlüsse an bauseitigen*
Kabel- und Leitungsanschlüsse an bauseitigen
Einrichtungen.
Ablängen, Abmanteln, Abisolieren, Einfädeln,
Anschliessen und Funktion prüfen.
NYM, NYY, IY(St)Y, flexible Leitungen.

**1.6.10 Anschluss 3 x 1,5 qmm - 5 x 1,5 qmm**
Menge: 18,000 St

**1.6.20 Anschluß 7 x 1,5 qmm - 12 x 1,5 qmm**
Menge: 7,000 St

**1.6.30 Anschluß 3 x 2,5 qmm - 7 x 2,5 qmm**
Menge: 8,000 St

**1.6.40 Anschluß 1 x 6 - 1 x 25 qmm**
Menge: 5,000 St

**1.6.50 Anschluß 2 x 2 x 0,6 qmm - 10 x 2 x 0,8 qmm**
Menge: 15,000 St

**1.6.60 Bauseits gelieferter Außenfühler a.P.**
Bauseits gelieferter Außenfühler a.P. nach den Angaben
der zuständigen Fachfirmen fertig montiert und angeschlossen einschl. allem Zubehör
Menge: 1,000 St

**1.6.70 Inbetriebnahme Heizung**
Für die gemeinsame Inbetriebnahme der Heizung mit der
Fachfirma sind Monteurstunden vorgesehen, jedoch nicht
bindend
Menge: 10,000 Std

**1.6.80 Anschließen bauseits gelieferter Rollladenmotoren**
Anschließen bauseits gelieferter Rollladenmotoren inkl.
Abzweigdose, komplett mit Stemmarbeiten, Klemmen
und Deckel, Bohrung und Leerrohr für Motoranschlusskabel
Menge: 36,000 St

**1.6.90 Professioneller optischer Rauchwarnmelder für die**
Professioneller optischer Rauchwarnmelder für die
Brandfrüherkennung in Räumen. Sobald der
Melder Rauch detektiert, geht dieser in Alarm.

Litiumbatterie mit Passivierungsschutz
- 12 Jahre Batterie-Lebensdauer (Lithium)
- Bi-Sensor-Prozessor-Technologie (Rauch + Hitze)
- Maximale Echtalarmpraezision
- Kuechentauglich
- 88 dB Alarmsignal in 3 m Abstand
- Masse (Ï x H): 10 x 3,8 cm
- Grosse, benutzerfreundliche Pruef-/Stop-Taste
  (78 cm²)
- Magnetbefestigung mit Klebemontage oder Bohrmontage
- CE gemaess EN 14604:2005/AC:2008,
  TÜV Nord Cert
Farbe: alpinweiss

Fabrikat: Jung (oder gleichwertig)
Nummer.: RWM 200 WW

Hersteller / Typ: '..................................................' vom Bieter einzutragen
Menge: 1,000 St

#### Titel 1.7 Installationsgeräte

*Hinweis*
Bei den nachfolgenden Positionen sind enthalten:
Lieferung, Anschluß an Kabel / Leitungen und Montage
Befestigungsmaterial, anteiliger Abdeckrahmen,
Beschriftung, Anteilige Wippen, Zentralplatten und
Steckdosenabdeckungen etc.

Fabrikat: Jung (oder gleichwertig)
Typ: LS 500 w oder LS 500 ww

Hersteller / Typ:
'
..................................................'
vom Bieter einzutragen

*Hinweis: Installationsgeräte unter Putz*

**1.7.10 Wippschalter einpolig Aus/Wechsel, 10A/250V**
Menge: 1,000 St

**1.7.20 Wippschalter einpolig Aus/Wechsel, Kontroll 10A/250V**
Menge: 1,000 St

**1.7.30 Wipptaster einpolig 10A/250V**
Menge: 5,000 St

**1.7.40 Wippschalter Jalousie 10A/250V**
Menge: 1,000 St

**1.7.50 Schukosteckdose 16 A/250V**
Menge: 328,000 St

**1.7.60 Schukosteckdose mit Klappdeckel 16A/250V**
Menge: 12,000 St

**1.7.70 Schukosteckdose mit Klappdeckel 16A/250V uP wg**
Menge: 10,000 St

**1.7.80 Schukosteckdosen mit Überspannungsschutz**
Schukosteckdosen mit Überspannungsschutz
(Feinschutz) passend zum o.a. Schalterprogramm mit
Anzeige.
Menge: 5,000 St

**1.7.90 Bewegungsmelder 180° 500 W/230V**
Bewegungsmelder 180° 500 W/230V
Montagehöhe 1,1 m
Menge: 1,000 St

**1.7.100 Zentralblindabdeckung**
Menge: 15,000 St

**1.7.110 Geräteanschlußdose, 5 poliger Klemmstein, bis 2,5 qmm**
Menge: 21,000 St

**1.7.120 Rahmen 1-fach**
Menge: 1,000 St

**1.7.130 Rahmen 2-fach**
Menge: 1,000 St

**1.7.140 Raumtemperaturregler mit Uhr, 230 V**
*** Bedarfsposition mit GB
Menge: 1,000 St

**1.7.150 Raumtemperaturregler**
*** Bedarfsposition mit GB
Raumtemperaturregler mit Ein-Aus Schalter
Öffner, 230 V
Typ: TR LS 231 WW (oder gleichwertig)
Hersteller / Typ:
'..................................................'
vom Bieter einzutragen
Menge: 37,000 St

**1.7.160 CEE Steckdose 5polig 16A/400V**
Menge: 2,000 St

**1.7.170 CEE Steckdose 5polig 32A/400V**
Menge: 3,000 St

*Hinweis: Schalterdosen unter Putz*
Schalterdosen unter Putz
Einbaudosen, Abzweigdosen und sonstige Geräte sind
jeweils incl. Verdrahtung zu kalkulieren. Montage in luftdichter Ausführung in KS Mauerwerk und normalem Mauerwerk.

**1.7.180 U.P. Schalterdose**
Menge: 240,000 St

**1.7.190 U.P. Schalterabzweigdose**
Menge: 135,000 St

**1.7.200 U.P. Abzweigdose**
Menge: 64,000 St

**1.7.210 U.P. Wandauslassdose**
Menge: 68,000 St

**1.7.220 Federdeckel 55 mm**
Menge: 55,000 St

*Hinweis: Schalterdosen in Hohlwand*
Schalterdosen in Hohlwand
Einbaudosen, Abzweigdosen und sonstige Geräte sind jeweils incl. Verdrahtung zu kalkulieren. Montage in Holz- und Gipskartontrennwänden.

**1.7.230 Hohlwand Schalterdose**
Hohlwand Schalterdose

Tiefe:  49 mm
Fräsloch: 68 mm
Menge: 85,000 St

**1.7.240 Hohlwand Abzweigdose**
Hohlwand Abzweigdose

Tiefe:  62 mm
Fräsloch: 68 mm
Menge: 20,000 St

*Hinweis: Geräteträger*

**1.7.250 Teleskop-Geräteträger**
Teleskop-Geräteträger

Fabrikat: Kaiser (oder gleichwertig)
Typ: 1159-60
Hersteller / Typ: '..................................................' vom Bieter einzutragen
Menge: 5,000 St

**1.7.260 Teleskop-Geräteträger**
Teleskop-Geräteträger

Fabrikat: Kaiser (oder gleichwertig)
Typ: 1159-61
Hersteller / Typ: '..................................................' vom Bieter einzutragen
Menge: 6,000 St

*Hinweis: Dosen in Betonwand und Decke.*
Dosen in Betonwand und Decke.
Einbaudosen, Abzweigdosen und sonstige Geräte sind jeweils incl. säubern, Verdrahtung und Dosendeckel zu kalkulieren. Montage in Betonwänden und Ortbetondecken.

**1.7.270 Beton Deckenabzweigdose Tiefe 82 mm**
Beton Deckenabzweigdose Tiefe 82 mm

Auslassöffnung: 60 mm
Tiefe:  82 mm

Fabrikat: Kaiser (oder gleichwertig)
Typ:  1265-50

Hersteller / Typ: '..................................................' vom Bieter einzutragen
Menge: 45,000 St

**1.7.280 Betonbaudose Tiefe 95 mm**
Betonbaudose Tiefe 95 mm

Einbauöffnung: 60 mm
Tiefe:  95 mm

Fabrikat: Kaiser (oder gleichwertig)
Typ:  1211-61 Perfix

Hersteller / Typ: '..................................................' vom Bieter einzutragen
Menge: 90,000 St

**1.7.290 Beton Geräte- und Verbindungsdose Tiefe 58 mm**
Beton Geräte- und Verbindungsdose Tiefe 58 mm

Einbauöffnung: 60 mm
Tiefe:  58 mm

Fabrikat: Kaiser (oder gleichwertig)
Typ:  1255-40

Hersteller / Typ: '..................................................' vom Bieter einzutragen
Menge: 34,000 St

*Hinweis: Leerdosen*

**1.7.300 Geräteeinbaudose für Einbau in Brüstungskanal**
Geräteeinbaudose für Einbau von Taster/Steckdosen etc. in Brüstungskanal
Menge: 112,000 St

*Hinweis: Installationsgeräte auf Putz IP 44*

**1.7.310 Wippschalter einpolig Aus/Wechsel 10A/250V**
Menge: 1,000 St

**1.7.320 Wipptaster einpolig 10A7250V**
Menge: 1,000 St

**1.7.330 Schukosteckdose 16A/250V Einfach**
Menge: 27,000 St

**1.7.340 Schukosteckdose 16A/250V Zweifach**
Menge: 38,000 St

**1.7.350 Schukosteckdose 16A/250V Dreifach**
Menge: 1,000 St

**1.7.360 Abzweigdose a.P. 100 x 100 mm, Elastikbauform,**
Abzweigdose a.P. 100 x 100 mm, Elastikbauform,
selbstdichtende Einführungen.
Menge: 460,000 St

**1.7.370 Abzweiddose a.p. 200 x 200 mm, mit Dichtungen**
Menge: 28,000 St

**1.7.380 Bewegungsmelder a.P. 220°, 16A/230V, Montagehöhe 2,2m**
Menge: 1,000 St

**1.7.390 CEE Steckdose 5polig 16A/400V**
Menge: 29,000 St

**1.7.400 CEE Steckdose 5polig 32A/400V**
Menge: 3,000 St

**1.7.410 CEE Steckdose 5polig 63A/400V**
Menge: 2,000 St

**1.7.420 Reparaturschalter 25A, 3-polig, 400V**
Reparaturschalter 25A, 3-polig, 400V

Fabrikat: Moeller Eaton (oder gleichwertig)
Typ:  P1-25/I2/SVB
Hersteller / Typ:
'..................................................'
vom Bieter einzutragen
Menge: 5,000 St

**1.7.430 Telefonanschlußdose a.P., mit Abdeckung und**
Telefonanschlußdose a.P., mit Abdeckung und
Schalterdose, fertig montiert kompl. mit Stemmarbeiten
einschl. allem Zubehör, passend zum Schalterprogramm.
Menge: 3,000 St

*Hinweis: Installations auf Putz Kappen*

**1.7.440 Aufputz-Kappe 2-fach Typ: CD 582A WW**
Menge: 10,000 St

*Hinweis: Unterflursystem*

**1.7.450 Bodentank mit folgender Bestückung:**
*** Bedarfsposition mit GB
Bodentank mit folgender Bestückung:

4 St Schukosteckdosen 230 V
2 St 2 - fach Datendosen RJ 45
1 St Potentialausgleichsanschluß
1 St Deckel für Belegung mit Linoleumbelag
einschließlich erforderlichem Zubehör,
wie Gerätebecher etc.
Material Deckel: Edelstahl

Hersteller / Typ:
'..................................................'
vom Bieter einzutragen
Menge: 1,000 St

*Hinweis: Steckdosenverteiler*

**1.7.460 Steckdosenkombination abgependelt**
*** Bedarfsposition mit GB
Steckdosenkombination abgependelt

Bestehend aus:
2 St Schuko Steckdosen
1 St Drehstromsteckdose 400 V/16 A
1 St Ösenkette Länge 2000 mm
1 St Befestigung Deckenhaken

Fabrikat: Mennekes (oder gleichwertig)
Typ:  3 Kraft Bestell Nr.: 94350 GE

Hersteller / Typ:
'..................................................'
vom Bieter einzutragen
Menge: 2,000 St

#### Titel 1.8 Beleuchtung

*Hinweis: Bereitschaftsraum / Dienstraum / Ruheraum / Büro*

**1.8.10 Deckeneinbaustrahler**
Deckeneinbaustrahler
schwenkbar, rund, LED
Leistung: 7 W
Durchmesser: 68 mm
Farbe: weiss
Einschliesslich Konverter und Herstellung des
Deckenausschnitts in GK Decke.

Hersteller / Typ:
'..................................................'
vom Bieter einzutragen
Menge: 9,000 St

**1.8.20 Pendelleuchte LED**
Pendelleuchte LED
Bildschirmgerecht, Mikroraster,
Leistung: 39 W
Lichtfarbe: 840 neutralweiß
Pendellänge: bis 1500mm
Farbe: weiß
Betriebsgerät in Baldachin integriert.
Abmessung L x B x H: 1.512 x 28 x 38 mm

Fabrikat: RZB (oder gleichwertig)
Typ: 31 22 13.002

Hersteller / Typ:
'..................................................'
vom Bieter einzutragen
Menge: 7,000 St

**1.8.30 Stoffschirm Deckenleuchte LED**
Stoffschirm Deckenleuchte LED
Leistung: 27 W
Lichtfarbe: 830 warmweiß
Deckenmontage
Basisleuchte mir Stoffschirm Chinitz und Abdeckscheibe
Farbe Stoffschirm nach Wahl des AG
Abmessung D x H: 422 x 60 mm
Fabrikat: RZB (oder gleichwertig)
Typ: 31 22 84.002 + 98 24 41.002 + 98 24 43.002

Hersteller / Typ:
'..................................................'
vom Bieter einzutragen
Menge: 5,000 St

*Hinweis: Bereitschaftsraum / Lageraum / Zentrale*

**1.8.40 Deckeneinbauleuchte LED**
Deckeneinbauleuchte LED
Diffusor PMMA Mikroprismatisch mit Einbaurahmen
Abmessung L x B x H: 1.245 x 308 x 37 (160) mm
Lichfarbe: 840
Leistung: 29 W
on/off

Fabrikat: RZB (oder gleichwertig)
Typ: Sidelite ECO
Nummer: 31 23 68.002.1 + 98 21 06.012

Hersteller / Typ:
'..................................................'
vom Bieter einzutragen
Menge: 14,000 St

**1.8.50 Deckeneinbaustrahler**
Deckeneinbaustrahler
schwenkbar, rund, LED
Leistung: 7 W
Durchmesser: 68 mm
Farbe: weiss
Einschliesslich Konverter und Herstellung des
Deckenausschnitts in GK Decke.

Hersteller / Typ:
'..................................................'
vom Bieter einzutragen
Menge: 9,000 St

*Hinweis: Sanitärräume*

**1.8.60 Deckenleuchte Polymero rund 305 mm**
Deckenleuchte Polymero rund 305 mm
Schutzart: IP 43/44
Abmessung: D 305 mm, H 115 mm
Leistung: 13 W
Lichtfarbe: 840
Fabrikat: RZB (oder gleichwertig)
Typ: 22 11 53.002.3.19

Hersteller / Typ:
'..................................................'
vom Bieter einzutragen
Menge: 30,000 St

**1.8.70 Spiegelleuchte LED**
*** Bedarfsposition mit GB
Spiegelleuchte LED
Diffusor PMMA
Abmessung L x B x H: 585 x 90 x 102
Leistung: 21 W
Lichtfarbe: 830

Fabrikat: RZB (oder gleichwertig)
Typ: 31 21 28.002.

Hersteller / Typ:
'..................................................'
vom Bieter einzutragen
Menge: 9,000 St

*Hinweis: Flur*

**1.8.80 Deckeneinbauleuchte 170 mm**
Deckeneinbauleuchte 170 mm

Schutzart: IP 65
Abmessung: L x B x H: 170 x 170 x 3 mm
Einbaudurchmesser: 160 mm
Leistung: 9,7 W
Lichtfarbe: 830

Fabrikat: RZB (oder gleichwertig)
Typ: Ledona ECO Square
Nummer: 90 14 37.002

Hersteller / Typ:
'..................................................'
vom Bieter einzutragen
Menge: 31,000 St

**1.8.90 Wandleuchte Glas, rund 300 mm**
Wandleuchte Glas, rund 300 mm
LED Leistung: 24 W,
Material: Polycabonat,
LED Lebensdauer: min. 30.000 h

Hersteller / Typ:
'..................................................'
vom Bieter einzutragen
Menge: 4,000 St

**1.8.100 Wandleuchte Glas**
*** Bedarfsposition mit GB
Wandleuchte Glas
mit Leuchtmittel 1 x E 27 LED Leuchtmittel 20 W, Glas,
linsenform, Durchmesser 350 mm

Fabrikat: Louise Poulsen (oder gleichwertig)
Typ: AJ Eklipta d=350
Hersteller / Typ: '..................................................' vom Bieter einzutragen
Menge: 2,000 St

*Hinweis: Flur Feuerwehr EG*

**1.8.110 Deckenleuchte Polymero rund 305 mm**
Deckenleuchte Polymero rund 305 mm
Schutzart: IP 43/44
Abmessung: D 305 mm, H 115 mm
Leistung: 13 W
Lichtfarbe: 840
Fabrikat: RZB (oder gleichwertig)
Typ: 22 11 53.002.3.19

Hersteller / Typ:
'..................................................'
vom Bieter einzutragen
Menge: 5,000 St

*Hinweis: Serverraum*

**1.8.120 Anbauleuchte LED**
Anbauleuchte LED
Mikroprismatisch
Leistung: 29 W
Abmessung L x B x H: 1.202 x 302 x 47 mm

Fabrikat: RZB (oder gleichwertig)
Typ Sidelite ECO
Nummer: 31 23 78.002.6.76

Hersteller / Typ:
'..................................................'
vom Bieter einzutragen
Menge: 1,000 St

*Hinweis: Fahrzeughalle / Werkstätten / Lager*

**1.8.130 Tragschiene**
*** Bedarfsposition mit GB
Tragschiene
Länge: 3.000 mm in Teillängen als
Lichtbänder montiert.
Durchgangsverdrahtung 9 x 2,5 qmm
Stahlblech, verzinkt,
Farbe: weiß
Schutzart: IP 64
Schutzklasse: I
Komplett mit Deckenbefestigung an Unterzug, Stirnwand
weiß, Dichtungen IP 64, 13 St Einspeisemodul,
48 St Blindabdeckungen L: 1.500mm,

Fabrikat: Siteco (oder gleichwertig)
Typ: LicrTR Tragschiene
Nummer:  51 TR 1F9

Hersteller / Typ: '..................................................' vom Bieter einzutragen
Menge: 93,000 St

**1.8.140 Leuchteneinsatz IP 64**
Leuchteneinsatz IP 64
Anschlußleistung: 49 Multilumen,
Länge: 1.500 mm
Schutzart: IP 64
Schutzklasse: I
Lichtfarbe: 840

Fabrikat: Siteco (oder gleichwertig)
Typ: 51 TP 12 CN 48 XF
Hersteller / Typ:
'..................................................'
vom Bieter einzutragen
Menge: 90,000 St

**1.8.150 LED Feuchtraum Wannenleuchte IP 65**
LED Feuchtraum Wannenleuchte IP 65
Montage: Decke/Wand
und abgependelt an Kette bis 1.000mm
Leistung: 34 W,
Material: PMMA,
Lichtfarbe: 840
LED Lebensdauer: min. 30.000 h
Abmessungen ca: 1.500 x 88 x 90 mm
Menge: 88,000 St

**1.8.160 LED Feuchtraum Wannenleuchte IP 65**
LED Feuchtraum Wannenleuchte IP 65
Montage: Decke/Wand
und abgependelt an Kette bis 1.000mm
Leistung: ca.29 W,
Material: PMMA,
Lichtfarbe: 840
LED Lebensdauer: min. 30.000 h
Abmessungen ca: 1.200 x 88 x 90 mm
Menge: 1,000 St

**1.8.170 Wandleuchte Schiffsarmatur, Sockel 1 x E 27**
Wandleuchte Schiffsarmatur, Sockel 1 x E 27
bestückt mit LED 1 x E 27 ca 8,5 W
(Entsprechend 60 W Glühlampe)

Fabrikat: RZB (oder gleichwertig)
Typ: 50500.889.1

Hersteller / Typ:
'..................................................'
vom Bieter einzutragen
Menge: 5,000 St

**1.8.180 Handakkuleuchte**
*** Bedarfsposition mit GB
Handakkuleuchte
LED Akku Handscheinwerfer
mit Wandhalterung.
230V/3W
Leuchtdauer 100% min. 4,0 h

Fabrikat: Pfrommer (oder gleichwertig)
Typ: HX

Hersteller / Typ: '..................................................' vom Bieter einzutragen
Menge: 1,000 St

*Hinweis: Montagegrube*

**1.8.190 Wandleuchte Aufbau LED**
*** Bedarfsposition mit GB
Wandleuchte Aufbau LED
schrägstrahlend mit Bodenaufhellung
Abdeckung PMMA schlagzäh,
Leistung: 25 W, 4270 lm
Abmessung L x B x H: 1.617 x 123 x 165 mm
Schutzart: IP 65
Schutzklasse: II

Fabrikat: Norka (oder gleichwertig)
Typ: Fulda LED m 1500 PMMA

Hersteller / Typ:
'..................................................'
vom Bieter einzutragen
Menge: 8,000 St

*Hinweis: Schulungsraum / Jugendraum*

**1.8.200 Profileinbauleuchte LED**
Profileinbauleuchte LED
Einbauprofilleuchte, direkt,
Abdeckung: Prismatisch
Dimmung: Dali
Schutzart: IP 20
Schutzklasse: I
Abmessung L x B x H:
5.076 (vollständig ausgeleuchtet) x 40 x 65 mm

Leistung: 16 W/m

Fabrikat: Brumberg (oder gleichwertig)
Typ: BIRO 40 Einbau
11-EI-30-K4-DA-PR-5076

Hersteller / Typ:
'..................................................'
vom Bieter einzutragen
Menge: 11,000 St

**1.8.210 Anbaupanel LED**
Anbaupanel LED
Lichtaustritt: direkt 4.000 K (einstellbar),
indirekt rote LED
Leistung: 30W
Durchmesser: 330 mm, rund
Höhe: 45 mm
Dimmbar

Fabrikat: Brumberg (oder gleichwertig)
Typ: LED Anbaupanel Flat 37
Nummer: 122 08 073

Hersteller / Typ:
'..................................................'
vom Bieter einzutragen
Menge: 8,000 St

**1.8.220 Aufbaustrahler rund**
Aufbaustrahler rund
Aluminium, weiß,
Durchmesser: 196 mm
Höhe: 130 mm

Fabrikat: JVS Licht (oder gleichwertig)
Typ:425 129 247 40 48

Hersteller / Typ:
'..................................................'
vom Bieter einzutragen
Menge: 1,000 St

**1.8.230 Aufbaustrahler rund**
Aufbaustrahler rund
Aluminium, weiß,
Durchmesser: 180 mm
Höhe: 250 mm
Dimmbar: DALI

Fabrikat: Targetti (oder gleichwertig)
Typ:1T3194 + 1 CCT LED TUBE Smart

Hersteller / Typ:
'..................................................'
vom Bieter einzutragen
Menge: 1,000 St

*Hinweis: Aussenbeleuchtung*

*Hinweis: Haupteingang / Ausgänge*

**1.8.240 Deckeneinbauleuchte**
Deckeneinbauleuchte
Symetrisch, breitstreuend,
LED Leistung 19,6 W, 2210 lm,
Durchmesser: 160 mm
Einbauhöhe: 90 mm
IP 65, einschliesslich Betoneinbaugehäuse.
Fabrikat: Bega (oder gleichwertig)
Typ: 24293 + 10441

Hersteller / Typ:
'..................................................'
vom Bieter einzutragen
Menge: 1,000 St

**1.8.250 Lichtbaustein Wandleuchte LED**
Lichtbaustein Wandleuchte LED

Abmessungen (LxBxH): 275 mm x 275 mm x 100 mm

Farbtemperatur: 2.700 K
Lichtstrom : 2 x 1.055 lm
Farbe: Grafit
Leistung: LED 2 x E 27 ca.8 W

Fabrikat: BEGA (oder gleichwertig)
Typ: 33035

Hersteller / Typ:
'..................................................'
vom Bieter einzutragen
Menge: 7,000 St

*Hinweis: Ausfahrt Tor*

**1.8.260 Wandleuchte Fluter LED**
Wandleuchte Fluter LED
asymetrisch, komplett mit Wandbügel
Schutzart: IP 66
Leistung: 27 W
Abmessung L x B x H: 370 x 233 x 55 mm
Farbe: Eisenglimmer (DB 702 S)

Fabrikat: Siteco (oder gleichwertig)
Typ: Floodlight 20 micro LED Fluter
Nummer: 5XA 7662 A2 A3 AC

Hersteller / Typ:
'..................................................'
vom Bieter einzutragen
Menge: 12,000 St

*Hinweis: Wandleuchte Aussen*

**1.8.270 Wandleuchte Fluter LED**
*** Bedarfsposition mit GB
Wandleuchte Fluter LED
asymetrisch, komplett mit Wandbügel
Schutzart: IP 66
Leistung: 51 W
Abmessung L x B x H: 532 x 335 x 62 mm
Farbe: Eisenglimmer (DB 702 S)

Fabrikat: Siteco (oder gleichwertig)
Typ: Floodlight 20 mini LED Fluter
Nummer: 5XA 7672 B2 A3 AC

Hersteller / Typ:
'..................................................'
vom Bieter einzutragen
Menge: 7,000 St

*Hinweis: Mastleuchte Fluter LED*
Mastleuchte Fluter LED
asymetrisch, zeitabhängige Lichtstromsteuerung
und Mastflanschadapter
Schutzart: IP 66
Leistung: 96 W
Abmessung L x B x H: 565 x 335 x 62/119 mm
Farbe: Eisenglimmer (DB 702 S)

Fabrikat: Siteco (oder gleichwertig)
Typ: Floodlight 20 mini LED Fluter
Nummer: 5XA 7672 C2 A4 AC

Hersteller / Typ:
'..................................................'
vom Bieter einzutragen

**1.8.280 Mastleuchte Fluter LED**
Mastleuchte Fluter LED
asymetrisch, komplett mit
Mastflanschbügel montiert
Schutzart: IP 66
Leistung: 96 W
Abmessung L x B x H: 565 x 335 x 62/119 mm
Farbe: Eisenglimmer (DB 702 S)

Fabrikat: Siteco (oder gleichwertig)
Typ: Floodlight 20 mini LED Fluter
Nummer: 5XA 7672 C2 A4 AC

Hersteller / Typ:
'..................................................'
vom Bieter einzutragen
Menge: 5,000 St

**1.8.290 Beleuchtungsmast LPH 8.000 mm**
Beleuchtungsmast LPH 8.000 mm
feuerverzinkt nach DIN EN ISO 1461
konisch, runder Mast
Zopf: 60mm
Lichtpunkthöhe: 8.000 mm
Tür: 85 x 400 mm
Kabelloch 50 x 150 mm
in bauseitiger Rohrhülse einsetzen,
einsanden mit Betonring, komplett montiert.
Menge: 5,000 St

**1.8.300 Beleuchtungsmast LPH 8.000 mm**
Beleuchtungsmast LPH 8.000 mm
feuerverzinkt nach DIN EN ISO 1461
gerader Mast, zylindrischer abgesetzt
Zopf: 60mm
Lichtpunkthöhe: 8.000 mm
Tür: 85 x 400 mm
Kabelloch 50 x 150 mm
in bauseitiger Rohrhülse einsetzen,
einsanden mit Betonring, komplett montiert.
Menge: 1,000 St

**1.8.310 Erdkabel Übergangskasten**
Erdkabel Übergangskasten
komplett mit Sicherungen, Verschraubungen in
Mastleuchte eingebaut.

Fabrikat: Mennekes (oder gleichwertig)
Typ: 10 90 7

Hersteller / Typ:
'..................................................'
vom Bieter einzutragen
Menge: 5,000 St

*Hinweis: Sicherheitsbeleuchtung*

**1.8.320 Rettungszeichenleuchte Scheibenleuchte IP 43**
Rettungszeichenleuchte Scheibenleuchte IP 43
Einzelbatteriesystem

Montage: Decke / Wand
Leuchtmittel:  LED 1,0 W
Abmessung B x H x T: 265 x 57 x 37 mm
Erkennungsweite: 23 m
Notlichtdauer: 3 h
Schutzart: IP 43
Busüberwacht

Fabrikat: Pfrommer (oder gleichwertig)
Typ: Serie S-Linie 200 UM EB-SL LED

Hersteller / Typ: '..................................................' vom Bieter einzutragen
Menge: 11,000 St

**1.8.330 Rettungszeichenleuchte Scheibenleuchte IP 65**
Rettungszeichenleuchte Scheibenleuchte IP 65
Einzelbatteriesystem

Montage: Decke / Wand
Leuchtmittel:  LED 3,0 W
Abmessung B x H x T: 336 x 190 x 63 mm
Erkennungsweite: 23 m
Notlichtdauer: 3 h
Schutzart: IP 65
Busüberwacht

Fabrikat: Pfrommer (oder gleichwertig)
Typ: Uniline 200 UM SL LED

Hersteller / Typ: '..................................................' vom Bieter einzutragen
Menge: 7,000 St

**1.8.340 Rettungszeichenleuchte IP 54**
Rettungszeichenleuchte IP 54
Einzelbatteriesystem

Montage: Decke / Wand
Leuchtmittel:  LED 1,0 W
Abmessung B x H x T: 239 x 164 x 59 mm
Erkennungsweite: 22 m
Notlichtdauer: 3 h
Schutzart: IP 54
Busüberwacht

Fabrikat: Pfrommer (oder gleichwertig)
Typ: L-Plast 250-T-SL LED

Hersteller / Typ: '..................................................' vom Bieter einzutragen
Menge: 1,000 St

**1.8.350 Sicherheitsleuchte**
*** Bedarfsposition mit GB
Sicherheitsleuchte
Einzelbatteriesystem

Montage: Decke LED 3,0 W
Notlichtdauer: 3 h
Schutzart: IP 40
Busüberwacht

Fabrikat: Pfrommer (oder gleichwertig)
Typ: BEAM 125-AL A-F EB -SL LED 3W

Hersteller / Typ: '..................................................' vom Bieter einzutragen
Menge: 10,000 St

**1.8.360 Sicherheitsleuchte Wandmontage IP 65**
*** Bedarfsposition mit GB
Sicherheitsleuchte Wandmontage IP 65
Einzelbatteriesystem mit Akkuheizung

Montage: Wand LED 2x3,0 W
Notlichtdauer: 3 h
Schutzart: IP 65
Busüberwacht

Fabrikat: Pfrommer (oder gleichwertig)
Typ: IMPACT W - 2F EB-SL LED weiß + AkH

Hersteller / Typ: '..................................................' vom Bieter einzutragen
Menge: 2,000 St

**1.8.370 Einzelbatterieüberwachungszentrale**
Einzelbatterieüberwachungszentrale

Zur Überwachung der Einzelbatterieleuchten
Automatisches Prüfbuch

Fabrikat: Pfrommer (oder gleichwertig)
Typ: SAFELOG SL 500

Hersteller / Typ: '..................................................' vom Bieter einzutragen
Menge: 1,000 St

**1.8.380 Rettungszeichenschild lang nachleuchtend**
*** Bedarfsposition mit GB
Rettungszeichenschild lang nachleuchtend
gemäß ASR A1.3 / E001
Pfeilrichtung nach Erfordernis gemäß DIN,
Montiert auf Kunststoffträger
Menge: 15,000 St

**1.8.390 Wartung Sicherheitsbeleuchtung**
*** Bedarfsposition mit GB
Wartung Sicherheitsbeleuchtung
Jährliche Wartung der vorgenannten Einzelbatterie - Sicherheitsleuchten.
Menge: 1,000 St

*Hinweis: Bemusterung*

**1.8.400 Leuchtenbemusterung**
Leuchtenbemusterung
Für die Bemusterung der aufgeführten Leuchten, sowie
die teilweise, provisorische Montage der Leuchten.
Montage und Lichtfarbe nach Angabe und Freigabe durch
die Bauleitung.
Menge: 1,000 St

#### Titel 1.9 Ausrufanlage / Medientechnik

*Hinweis: Ausrufanlage*

**Ausführungsbeschreibung 3 Ausführungsbeschreibung**
*Grundlage für die Ausrufanlage und die Medientechnik*
Grundlage für die Ausrufanlage und die Medientechnik
ist das Fabrikat Uniton GmbH (oder gleichwertig),
Gerwigstr. 22, 78234 Engen

**1.9.10 NF-Verteiler**
NF-Verteiler für alle an- und abgehenden NF-Leitungen
im Schrank montiert und betriebsfertig aufgelegt,
Anschluss auf Durchgangsklemmen für Leitungen mit
einem Adernquerschnitt von 0,08 - 2,5 mm² ohne
Adernendhülsen. Bemessungsstrom max. 24A bei einer
Bemessungsspannung von max. 500V. Flexibel erweiterbar
kombinierbar mit RJ45 Cat Verbinder- und Anschluss-
Jacks und Überspannungsschutz
Mit Klemmen, RJ CAT Mod. + Überspannungsschutz
Mit allem Zubehör anschlussbereit liefern und
montieren.

Fabrikat:  UNITON (oder gleichwertig)
Typ:  VTNF-2
Hersteller / Typ:
'..................................................'
vom Bieter einzutragen
Menge: 1,000 St

**1.9.20 Steckdosenleiste 19"-Power Box**
Steckdosenleiste 19"-Power Box
Stabiles Alu-Gehäuse 1 HE, nur für Wechselspannung.
Stromversorgung 16 A 230 V~.
Mit 2 m Schuko-Anschluss-Kabel
und Netzschalter auf der Frontseite sowie 7 Steckdosen
auf der Rückseite. Mit CE-Kennzeichnung.
Menge: 1,000 St

**1.9.30 Kompaktzentrale mit 6 wählbaren und regelbaren Zonen**
Kompaktzentrale mit 6 wählbaren und regelbaren Zonen
mikroprozessorgesteuert.
Bis zu 6 Mikrofone (XLR) und eine externe
Hochpegelquelle (Cinch) lassen sich präzise ansteuern.
Ausgang mit 70 oder 100 Volt und 8 Ohm.
Gesamtlautstärke durch Summensteller einstellbar.
Zusätzliche Höhen- und  Tiefensteller.
Eingangsbuchsen nach XLR-Norm. RJ45-Anschluss von
Sprechstellen.
Zusätzlicher Eingang für Stereo-Tonträger
(CD-Spieler), umschaltbar auf AUX und Tuner. 4
verschiedene  Vorrangschaltungen: Serienpriorität,
Blockpriorität, Mischbetrieb oder Konfereznpriorität
sind einstellbar.
Ein 1-,2-,4-fach Gong ist im Mischverstärker
integriert.
Aussteuerung über fünfstellige LED-Anzeige.
Endverstärker leerlauffest und kurzschlusssicher.
Ein zusätzlicher Leistungsverstärker ist anschließbar.
Phantomspeisung zuschaltbar.
Automatische Abschaltung bei Übertemperatur. 24-Volt
Notstromfähig.
Das Gerät ist per Zonenerweiterung UCX 8012 auf bis zu
54 wählbare und regelbare Zonen erweiterbar.
Der Mischverstärker ist für den Einbau des URDM 8001
bzw. URD 8001, eines CD/MP3-Player mit Tuner,
USB-Eingang und SD-Karten-Leser vorbereitet.
Ebenso kann die Fernsteuereinheit für Wandinstallation
UWC 8006 an den Mischverstärker angeschlossen werden.
Anschlussfähig sind außerdem die Sprechstellen UPM
8001 (Sammelrufsprechstelle), UPM 8006 (6
Zonen-Sprechstelle), optional mit
Tastenfelderweiterung UPX 8012
RoHs-Konform.
Lieferbar als Tischgerät, optional Rackwinkel 3HE.
Mischverstärker  240 Watt
Stromversorgung: AC 115/230V (50/60Hz) + DC24V
Inputs:
Input MIC 1 - 6:1.5mV, 600ohm, balanced XLR
terminal/RJ45
terminal (MIC 1)
LINE 1 - 2: 200mV, 600ohm, balanced XLR terminal
MIC 5/LINE 1, MIC6 /LINE 2 switch able
AUX 1: 500mV, 10Kohm, unbalanced XLR terminal
AUX 2 - 3:200mV, 10Kohm, unbalanced RCA terminal
Power In:  1V,600ohm, unbalanced RCA terminal
Desktop Paging Microphone: 1V, RJ45 terminal
TEL/EMERGENCY: 100mV, 600ohm, balanced
Wall Control Panel: 1V, RJ45 terminal
External Amplifier IN:100V Input
Outputs:
REC Out:1V, unbalanced, RCA Jack.
PRE Out:1V, unbalanced, RCA Jack.
External Amplifier XLR OUT:1V, balanced, XLR Jack.
MOH 0/8ohm:8ohm, 1W, unbalanced
MOH 600ohm:600ohm, Output, 1Vrms, balanced
Direct Output: 100V - 70V - 8ohm - 0
To MT-EXP 1000:RJ45 terminal
Z1 - Z6 Output: 100V - 0
Maße (mm):133x430x365, 3HE
Gewicht (kg):18,0
Fabrikat:  UNITON (oder gleichwertig)
Typ:  UCA 8240
Typ:Hersteller / Typ:
'..................................................'
vom Bieter einzutragen
Menge: 1,000 St

**1.9.40 Text und Gongmodul**
Text und Gongmodul
Alarm-, Gong-, Message-Player
DIN Alarm Modul zum Nachrüsten in UCA 8240
Kompaktzentrale und/oder UM 4000 Mischvorverstärker
1-2-3-4-Klang Gong, DIN-Alarm, Evac-Text, Amok-Text,
Dual-Ton, Sirene
2 individuelle User-Texte aufsprechbar
Single/Loop Play, Priorität
Statusanzeige, Fehleranzeige, Anzeige SD-Karte aktiv
Stereo/Mono  Audio Ein-/Ausgang
Pegelsteller rechter/linker Kanal
Anzeige Betriebsspannung SD-Karte
RJ45 Anschluss
SD-Karte (2 GB) inklusive
Spannungsversorgung:  24V DC  (15... 30V)
Stromaufnahme bei 24V DC  100mA
Frequenzbereich  50-21.000 Hz
Klirrfaktor  < 1% (1 kHz)
Ausgänge  2x Line Out (1,2V)
Signal-Rauschabstand  > 70 dB
Abmessungen in mm (HxBxT)  27x80x46
Gewicht  0,03 kg
Fabrikat:  UNITON (oder gleichwertig)
Typ:  UMP 6M / UIF-UMP
Hersteller / Typ:
'..................................................'
vom Bieter einzutragen
Menge: 1,000 St

**1.9.50 Tischsprechstelle 6 - Zonen**
Tischsprechstelle 6 - Zonen-, bestehend aus:
robuster Schwanenhals mit hochwertigem
Kondensatormikrofon
mikroprozessorgesteuerte 6-Zonen Sprechstelle (in
Verbindung mit Kompaktzentrale UCA 8240)
erweiterbar auf bis zu 54 Zonen (nur in Kombination
mit UPX 8012)
Anschluss weiterer max. 5 Sprachstellen möglich
(Durchschleifanschluss über RJ45)
Locktaste (Sprechtaste rastend), ermöglicht z.B
längere Durchsagen ohne festhalten der Sprechtaste
Vorgong
3 Meter Anschlusskabel
Ausgangspegel:  1V RMS
Übertragungsbereich:  100 - 15 KHz (nach DIN)
Sprach-Filter:  315Hz (-3dB). 6dB/Oktave
Spannungsversorgung:  24V DC
Anschluss:  2 x RJ45
Abmessungen (HxBxT): 55 x 108 x 240mm
Gewicht:  0,8 kg
Fabrikat:  UNITON (oder gleichwertig)
Typ:  UPM 8006
Hersteller / Typ:
'..................................................'
vom Bieter einzutragen
Menge: 1,000 St

**1.9.60 Aufbaulautsprecher 100 V**
Aufbaulautsprecher, Nennbelastbarkeit
Anpassungsübertrager 100 Volt Linie
Übertrager Impedanz, Ohm, 100V
Anpassungsübertrager 70,7 Volt Linie
Treiber Impedanz, Ohm 8
Effektiver Übertragungsbereich, Hz (BS6840) 220-16´500
S.P.L. bei 1m, 1 Watt, dB, Testsignal 100 Hz-10 kHz 86
S.P.L. bei voller Leistung, Oktave Bandbreite, dB 92
Akustische Leistung (dB-PWL bei 1 Watt) 1 k/2 kHz, dB
81/84
Abstrahlwinkel bei 1 k/2 kHz, Grad 140/180
Direktiver Q Faktor, 1 k/2 kHz 1.9/2.2
Abmessungen, Durchmesser, mm 254 x 195 x 82
Gewicht netto, kg 2.35
Schutzgrad IP54
Farbe, Ausführung Verkehrsweiss, RAL 9010
Material Holz, Ziergitter Stahlblech

Fabrikat:  UNITON (oder gleichwertig)
Typ:  WAL 165/6
Hersteller / Typ:
'..................................................'
vom Bieter einzutragen
Menge: 21,000 St

**1.9.70 Deckeneinbaulautsprecher 100 V**
Deckeneinbaulautsprecher in Ganzmetallausführung mit
Bajonettverschluß und weißer Frontabdeckung.
Eingebautes Breitbandsystem mit integriertem
Hochtonkegel, 100V-Übertrager mit verschiedenen
Anpassungen, schnelle Montage durch
Schnellwechselklemme und Federbügel.
-  2 -teiliger Außen- und Innenring in
Ganzmetallausführung
-  RAL 9016 weiß (optional Sonderfarben)
-  hochwertigen Breitbandlautsprechersystem
-  100V Übertrager, anschlussfertig für volle, halbe
und viertel Leistung mit Wagoschnell- Anschlussklemme
-  Schnellmontagesystem mit Metall- Schnappfedern für
dauerhaften festen Sitz in der Decke
-  Optional: Feuertopf aus Stahlblech
Anpassungen:  6/3/1,5/0,5 Watt
Empfindlichkeit SPL:  92 dB  1W/1m
Max. Schalldruckpegel:  98 dB
Nennbelastbarkeit:  6 Watt Sinus
Übertragungsbereich:  80 Hz - 18000 Hz
Abmessungen:  Außen Ø 220 mm
Einbauloch:  Ø 195 mm
Einbautiefe:  60  mm

Fabrikat:  UNITON (oder gleichwertig)
Typ:  UCL-6T
Hersteller / Typ: '..................................................' vom Bieter einzutragen
Menge: 1,000 St

**1.9.80 Wetterfester Druckkammerlautsprecher**
*** Bedarfsposition mit GB
Wetterfester Druckkammerlautsprecher speziell für
Sprach- und Alarmierungszwecke. M20 Kabeleinführung
und einem abgestimmten Hochpassfilter.
Nennbelastbarkeit:  20 Watt
Max. Belastbarkeit:  40 Watt
Spritzwassergeschützt gem. IEC 60529 IP66
Impedanz:  500 Ohm
Übertrager (100V): 20/10/5 Watt
Schalldruckpegel (1W/1m):  110 dB
Übertragungsbereich:  350-10000  Hz
Abstrahlwinkel: 110/55°
Material: ABS Kunststoff selbstlöschend / Bügel:
Metall
Abmessungen:  (BxHxT)  180 x 120 x 230 mm
Umgebungstemperatur: -40° -  +90°
Anschluss:  M20 Kabelverschraubung
RAL-Farbe:  7035 lichtgrau oder schwarz
Nettogewicht:  2,0 kg

Fabrikat:  UNITON (oder gleichwertig)
Typ:  TR-20-M20 EN
Hersteller / Typ: '..................................................' vom Bieter einzutragen
Menge: 4,000 St

**1.9.90 Aufschalten der Netzverteiler mit Blitzschutz**
Aufschalten der Netzverteiler mit Blitzschutz und der
NF-Verteiler entsprechend der jeweiligen Vorschriften
nach DIN, VDE etc., Verteiler Beschriftung
entsprechend der Dokumentation, Prüfung aller
elektrischen Funktionen des Beschallungs-Systems zur
fehlerfreien Freimeldung für die nachfolgende
Einmessung.
Zu überprüfen und als Checkliste zu erfassen sind
folgende Funktionen:

Funktion und Polarität aller Signalwege sowie deren
korrekte Bezeichnung an den Steckfeldern
Funktionstest aller gelieferten Geräte
Einspielen und Pegeln auf gleiche Lautstärke ( 0dB)
bei sämtlichen Tonträgern
Einstellung der Lautzeitverzögerungen (optional)
Einstellung der Equalizer (optional)
Einpegelung der Verstärker auf 0 dB Vollaussteuerung
Überprüfen der programmierten Funktionen nach
Kundenwunsch/Pflichtenheft oder nach LV
Probelauf mit Simulation aller Beschallungsvarianten
Menge: 1,000 St

**1.9.100 Prüfen und Inbetriebnehmen**
Prüfen und Inbetriebnehmen der installierten Anlage
durch den Systemspezialisten, einschließlich
Erstellung des Inbetriebnahme- Protokolls.

Zu überprüfen und als Checkliste zu erfassen sind
folgende Funktionen:

Überprüfung aller Lautsprecherlinien und Lautsprecher
auf Funktion, Phase und Pegel
Messung und Dokumentation der Impedanzen für jede
Linie mit einem Impedanzmessgerät Messung und
Dokumentation aller Linienimpedanzen bei 4 KHz, 1kHz
und bei 100 Hz
Messung und Dokumentation der
Lautsprecher-Gesamtimpedanzen pro Endverstärker
Überprüfung der korrekte Bezeichnung an den Verteilern
Menge: 1,000 St

**1.9.110 Einmessung der elektroakustischen Anlage**
Einmessung der elektroakustischen Anlage mit MLS-
Analizer an mindestens 5 repräsentativen Punkten.
Ermitteln der absoluten Schalldrücke dB-SPL in
IEC-Standart, Ermittlung der Sprachverständlichkeit
nach STIPA
Protokollierung und Darstellung  der Messergebnisse in
entsprechenden Tabellen und Diagrammen. Mit den
Diagrammen ist der Frequenzgang und der Schalldruck
SPL 1W/1m der Lautsprecher nachzuweisen. Dieser
Nachweis ist Bestandteil der Schlußabnahme

Nachfolgende Messungen müssen an mindestens 3
repräsentativen und reproduzierbaren Punkten im Rahmen
der Inbetriebnahme ausgeführt und dokumentiert werden.
Frequenzspektrum.
Schallpegel des Gefahrensignals in Hörebene nach EN
60849.
Störabstand zum Umgebungsschallpegel.
Messung der Sprachverständlichkeit STIPA
nach DIN-EN 60849 Anhang A - C
Schalldruck SPL max des akustischen Gefahrensignals
als Dauerbelastung ( Alarmpegel) in Hörebene

Dabei sind die Anforderungen gemäß VDE-0828 / EN 60849
zu beachten. Die Messergebnisse mit Angabe der
Messpunkte und des Messequipments sind der
Dokumentation beizufügen.
Menge: 1,000 St

**1.9.120 Dokumentation und Fertigungs- und Werkstattplanung**
Dokumentation und Fertigungs- und Werkstattplanung
gemäß den Anforderungen nach VDE-0828,  enthält alle
in dieser Zentrale aufgeführten Anlagenteile und deren
Verschaltung als Auto-CAD kompatibles Datenformat (DWG
oder DXF Files) auf CD. Alle Konfigurationen und
Programmierungen sind auf CD zu liefern.

Gebrauchsanweisung der Zentrale und der Sprechstellen
Gebrauchsanweisung der Einzelgeräte
Blockschaltbild
Aufbaupläne 19"-Schrank
Verteilerplan und Verteilerbelegung
gerätespezifische Dokumentation
(Herstellerdokumentation)
CD mit CAD-Zeichnungen und Dokumentation mit Angabe
der Version.
Leistungskennwerte:
Messergebnisse der Impedanzen der einzelnen
Lautsprecherlinien
Messergebnisse der Gesamt-Impedanzen pro Endstufe
Frequenzspektrum
Schalldruck SPL max des akustischen Gefahrensignals
als Dauerbelastung ( Alarmpegel) in Hörebene  a) bei
Notstrom b) bei Netzbetrieb
Max Endverstärkerleistung bei Notstrom- und Netzbetrieb
Akkukapazität bei Standby und Alarm mit Angabe des
Prüfverfahrens
·  ·  ·  ·
Die Unterlagen sind wesentlicher Bestandteil der
Abnahme. Eine Abnahme ohne ausführliche mit der
Ausführung übereinstimmende Dokumentation wird nicht
ausgesprochen.
Menge: 1,000 St

**1.9.130 Einweisung des haustechnischen Bedienerpersonals**
Einweisung des haustechnischen Bedienerpersonals in
die Funktion sämtlicher vorbeschriebener Komponenten
wie z.B. Mikrofonaufstellung, Voicealarm,
Sprechstellen, Audio Memoryprozessor usw. einschl.
Testvorführungen mit geeignetem Tonmaterial in allen
möglichen Beschallungsvarianten, hierbei Übergabe
sämtlicher für den Betrieb, erforderlichen Unterlagen.
Menge: 1,000 h

*Hinweis: Medientechnik*

**1.9.140 Audiomischer**
Audiomischer
 6 Mikrofon-Eingänge:
 elektronisch symmetriert
 mit Phantomspeisung (intern ausschaltbar)
 mit einstellbarer Vorverstärkung
 mit 2-Band EQ und Mute-Schalter pro Kanal
 mit 3-pol. Klemmanschluss
 4 Stereo-Line-Eingänge:
 mit Eingangswahlschaltung
 mit einstellbarer Vorverstärkung
 mit 2-Band EQ
 mit Cinch-Anschluss
 Mix-Eingang für externe Zuspielung oder Erweiterung
(z.B. Mischpult)
 Mikrofoneingang 1 mit Prioritätsschaltung
(Ducking-Funktion) wahlweise
alle Mikrofoneingänge mit Prioritätsschaltung
 Insert in der Mikrofonsumme
 Ausgänge:
 elektronisch symmetrierter Master-Stereo-Ausgang mit
3-pol. Klemmanschluss
 unsymmetrischer Master-Stereo-Ausgang mit
Cinch-Anschluss
 Aufnahmeausgang Mikrofonsumme (Mono) mit
Cinch-Anschluss
 elektronisch symmetrierter Sub-Stereo-Ausgang mit
3-pol. Klemmanschluss
 Jeder Eingang kann wahlweise auf Master und/oder Sub
geroutet werden.
 RS 232 Schnittstelle als 9-pol. SUB-D-Anschluss für
externe Bedienung
 LED-Anzeigen für Kabelüberwachung, Betriebszustand,
Signalpegel und Übersteuerung
 Integriertes Netzteil
 Stabiles Ganzmetallgehäuse, 19"/1 HE
Anwendungen
Das 10-Kanal-Stereo-Mischsystem MIX 10 NG ist ideal
für alle Beschallungssysteme in Konferenzräumen,
Hotels, Gastronomie,
Mehrzweckhallen, Kirchen, Veranstaltungssälen,
Stadthallen, Schaustellerbetrieben, Sportstudios und
vielen mehr. Standardmäßig ist die Möglichkeit der
Ducking-Funktion enthalten. Mit der RS 232
Schnittstelle, bietet der MIX 10 NG den optimalen
Einsatz für ein Konferenzsystem mit Mediensteuerung.
Technische Daten
Frequenzgang  20 - 20.000 Hz (-3 dB)
Gain  15dB - 67dB
Klirrfaktor  0,3% @ 1kHz, 6dBu Output, max. gain
Signal-Rauschabstand  62dB @ 1kHz, 15 dBu Output, 1%
THD+N, max. gain
Mikrofoneingänge
Kopplung  elektronisch symmetriert
Eingangsimpedanz  600 Ohm
Eingangspegel  max. -5dBu @ 0,4% THD+N, min. Gain
Phantomspeisung  27 V, intern schaltbar
Anschluss  abnehmbare Schraubklemmen je Eingang
Prioritätsschaltung  Ducking-Funktion durch Mic 1 bzw.
alle Mikrofoneingänge, -40 dB, intern abschaltbar
Stereo-Line-Eingänge
Kopplung  unsymmetrisch
Eingangsimpedanz  25 Kilo Ohm
Anschluss  2 x Cinch je Eingang
Stereo-Mix-Eingang
Kopplung  unsymmetrisch
Eingangsimpedanz  15 Kilo Ohm
Anschluss  2 x Cinch
Klangregelung
Tiefen  100 Hz, ± 12 dB
Höhen  10 kHz, ± 12 dB
Haupt-Ausgänge Stereo
Kopplung  elektronisch symmetriert
Ausgangsimpedanz  50 Ohm
Ausgangspegel  1,6 V (+6 dB)
Anschluss  2 x 3-pol. Klemmanschluss
Kopplung  unsymmetrisch
Ausgangssimpedanz  50 Ohm
Ausgangspegel  800 mV (0 dBu)
Anschluss  2 x Cinch
Sub-Ausgang
Kopplung  elektronisch symmetriert
Ausgangsimpedanz  50 Ohm
Ausgangspegel  1,6 V (+6 dBu)
Anschluss  2 x 3-pol. Klemmanschluss
Record-Ausgang (Mikrofonsumme Mono)
Kopplung  unsymmetrisch
Ausgangsimpedanz  600 Ohm
Anschluss  2 x Cinch
PC-Anschluss  RS-232
Netzspannung  230 V AC
Abmessungen  19"/1 HE (B x H x T / 483 x 44 x 135 mm)
Gewicht  3 kg

Fabrikat:  UNITON (oder gleichwertig)
Typ:  MIX-10
Hersteller / Typ:
'..................................................'
vom Bieter einzutragen
Menge: 1,000 St

**1.9.150 Digitalendstufe, Crown XTi 1002 2x 500W an 4 Ohm mit DSP, 14x EQ je Kanal**
Digitalendstufe
Professioneller Hochleistungsverstärker mit
kontrolliertem PWM-Schaltnetzteil, zwei unabhängigen
niederohmigen Verstärkerkanälen und Bridge Mono Modus.
 Der Verstärker ist mit einem internen DSP
ausgestattet. Zu den DSP Funktionen gehören 50
Presets, Frequenzweichen mit verschiedenen
Filtercharakteristiken, 14 parametrische Filter pro
Kanal, Hi-/Lo-Shelf pro Kanal, Limiter, Delay bis 50
ms und ein Subharmonischer Synthesizer. Die DSP
Komponenten können entweder über das frontseitige LCD
Display oder über eine USB Schnittstelle per PC HiQnet
Software gesteuert werden. Weitere Merkmale sind
LED-Indikatoren für Ready, Signal, -20dB, -10 dB, Clip
und Temperaturüberlast. Der Verstärker ist
ausgestattet mit temperaturgeregelten Lüftern und
Schutzschaltungen gegen Kurzschluss, Überlastung des
Netzteils, Begrenzung des Ausgangsstroms,
Gleichspannung und HF am Ausgang. Eingangsseitig
stehen XLR Buchsen mit XLR Link-out Buchsen zur
Verfügung. Die Lautsprecher können über Schraubklemmen
oder Speakon-Buchsen am Verstärker angeschlossen
werden.
Technische Daten:
Leistung Stereo : 2 x 275 W / 8 Ohm
2 x 500 W / 4 Ohm
2 x 700 W / 2 Ohm
Leistung Bridge-Mono : 1000 W / 8 Ohm
1400 W / 4 Ohm

Frequenzgang: +0/-1 dB von 20 Hz ? 20 kHz bei 1 Watt /
4 Ohm

Rauschabstand: > 100 dB (?A? bewertet) bei 1 kHz und
8 Ohm
Dämpfungsfaktor: > 500 von 20 Hz ? 400 Hz
Übersprechen:  > 70 dB, 20 Hz bis 1 kHz
Eingangs-Impedanz: 20 kOhm (symmetrisch), 10 kOhm
(unsymmetrisch)
Max. Eingangspegel: +22 dBu
Abmessungen:  48,3 (19") x 8,9 (2HE) x 31,1 cm (BxHxT)
Gewicht: 8,4 kg

Fabrikat:  UNITON (oder gleichwertig)
Typ:  Crown XTi 1002
Hersteller / Typ:
'..................................................'
vom Bieter einzutragen
Menge: 1,000 St

**1.9.160 Patchfeld, inkl 6 XLR Einbaubuchsen**
Patchfeld, inkl 6 XLR Einbaubuchsen und / oder Stecker
wahlweise, im 19"-Schrank eingebaut, schwarz
beschichtet, 1 HE, kpl. mit Montagematerial, fertig
beschriftet.

Fabrikat:  UNITON (oder gleichwertig)
Typ:  FR-19X6
Hersteller / Typ:
'..................................................'
vom Bieter einzutragen
Menge: 1,000 St

**1.9.170 Funksystem Komplett Set Band 10 Frequenzen 823**
Funksystem für den Aufbau großer
Mehrkanal-Anlagen ausgelegt. Es besteht aus dem
Empfänger und dem Handsender mit
die Kondensatorkapsel bietet hohe
Sprachverständlichkeit und optimalen Schutz vor
Rückkopplungen.
Der Diversity-Empfänger erlaubt den
gleichzeitigen Betrieb von bis zu 16x Kanälen
innerhalb eines Frequenzbands. Durch Kombinieren
mehrerer Frequenzbänder sind absolut betriebssichere
Anlagen mit maximal 48x Strecken möglich. Dank der
automatischen Frequenzeinstellung, bei der alle freien
Kanäle in kürzester Zeit gefunden und angezeigt
werden, ist die Bedienung auch für Laien einfach. Ein
mit dem Sendesignal übertragener Pilotton verhindert
Nebengeräusche, indem der Empfänger das Audiosignal
erst durchlässt, wenn der Sender erkannt wird. Auf dem
Display werden durch Wechsel der Farbe
kritische Betriebszustände, wie z.B. geringe
Restspielzeit der Senderbatterie, Audio-Signalspitzen
oder geringe HF-Feldstärke angezeigt.
Der Handsender verfügt über eine eingebaute
Dipolantenne und 50 mW Sendeleistung, so dass auch
über große Distanzen höchste Übertragungssicherheit
gewährleistet ist. Die lange Batterielaufzeit
ermöglicht eine deutliche Senkung der Betriebskosten.
Mit nur einer Lithium-Batterie kann das System bis zu
14 Stunden, mit einer Alkaline-Batterie ca. 6 Stunden
betrieben werden. Die Verwendung eines wieder
aufladbaren NiMh-Akkus ermöglicht einen Betrieb von
bis zu 8 Stunden. Die Restspielzeit wird am Handsender
angezeigt. Durch eingebaute Ladekontakte kann ein Akku
direkt im Sender aufgeladen werden.
Sowohl Empfänger als auch Sender arbeiten in einer
Schaltbandbreite von max. 30 MHz (pro Frequenzset) im
UHF-Frequenzbereich von 500 MHz bis 865 MHz. Innerhalb
dieser Schaltbandbreite lässt sich die
Empfangsfrequenz aus den vorprogrammierten
Frequenzgruppen und Subkanälen am Empfänger auswählen
oder direkt in 25 kHz Schritten einstellen. Über eine
Infrarotschnittstelle werden alle Einstellungen vom
Empfänger an den Sender übertragen.

Lieferumfang: 1x Diversity-Empfänger SR 470, 1x Sender
HT 470 C 5, 2x BNC UHF Antennen, 1x Netzgerät, 1x
Batterie LR6 (AA), 1x 19" Montageset (1 HE), 1x
Stativadapter

Farikat:  UNITON (oder gleichwertig)
Typ:  WMS470 Vocal Set/C5
Hersteller / Typ:
'..................................................'
vom Bieter einzutragen
Menge: 1,000 St

**1.9.180 Dynamisches Mikrofon**
Dynamisches Mikrofon mit nierenförmiger
Richtcharakteristik.

Lieferumfang mit Quiet-FlexT
Stativklemme, Ein Reduziergewinde 5/8"-27 auf 3/8"-16
sowie ein Mikrofonetui.
Fabrikat:  UNITON (oder gleichwertig)
Typ:  AE 4100
Hersteller / Typ:
'..................................................'
vom Bieter einzutragen
Menge: 1,000 St

**1.9.190 Mikrofonstativ mit Teleskopschwenkarm**
Mikrofonstativ mit Teleskopschwenkarm, standsichere
Ausführung mit umklappbaren Füßen,
Ganzmetallausführung. Geräuschlos höhenverstellbar mit
Spannmuffe. Eingebaute Auszugsrohrbremse. Standart
3/8" Gewinde-Anschluss. Metallteile: schwarz

Fabrikat:  UNITON (oder gleichwertig)
Typ:  BST-2109
Hersteller / Typ:
'..................................................'
vom Bieter einzutragen
Menge: 1,000 St

**1.9.200 Anschlußkabel**
Anschlußkabel
Trittfestes Mikrofonkabel symmetrisch auf 3 pol.
XLR-Stecker aufgelegt, flexibel, für rauhen Betrieb,
10 m lang.

Fabrikat:  UNITON (oder gleichwertig)
Typ:  MK 10 FM
Hersteller / Typ:
'..................................................'
vom Bieter einzutragen
Menge: 1,000 St

**1.9.210 Anschlußplatte mit XLR-Kupplung**
Anschlußplatte mit XLR-Kupplung
Zentralplatte kpl. mit verriegelbarer XLR-Buchse,
3-pol., zum Einbau in UP-Schalterdosen. Farbe und
Ausführung nach Auswahl der Bauherrschaft.
Menge: 4,000 St

**1.9.220 Anschlußplatte mit Speakon-Einbaustecker 4-pol.**
Anschlußplatte
Zentralplatte kpl. mit verriegelbarer Speakon-Buchse,
4-pol., zum Einbau in UP-Schalterdosen. Farbe und
Ausführung nach Auswahl der Bauherrschaft.

Fabrikat:  UNITON (oder gleichwertig)
Typ:  AP-NL4MP
Hersteller / Typ:
'..................................................'
vom Bieter einzutragen
Menge: 4,000 St

**1.9.230 HDMI-Twisted Pair-Extender**
HDMI-Twisted Pair-Extender
Überträgt HDMI-, Steuerungs- und analoge Audiosignale
bis zu 70 m über ein geschirmtes CATx-Kabel
Unterstützt Computer- und Video-Auflösungen bis zu 4K,
einschließlich 1080p/60 Deep Color
Kompatibel mit geschirmtem CATx-Twisted Pair-Kabel
Es wird ausdrücklich geschirmtes XTP DTP 24-Twisted
Pair-Kabel von Extron für eine optimale Leistung
empfohlen
Akzeptiert zusätzliche analoge Stereo-Audiosignale
Unterstützt HDMI-Spezifikationen, einschließlich
Datenraten bis zu 10,2 Gbps, Deep Color bis zu 12 Bit,
3D, verlustfreier HD-Audioformate und CEC-Durchleitung
Der DTP HDMI 4K 230 Tx von Extron ist ein Sender für
die Übertragung von HDMI-, Audio- sowie
bidirektionalenRS-232- und IR-Signalen bis zu 70 m
über ein geschirmtes CATx-Kabel an DTP®-fähige
Extron-Produkte. Der Extender ist eine wirtschaftliche
und effektive Lösung für die Verlängerung von
HDMI-Signalen mit Embedded Mehrkanal-Audio von
HDMI-Geräten. Darüber hinaus akzeptiert der DTP HDMI
4K 230 Tx analoge Stereo-Audiosignale für eine
simultane Übertragung über dasselbe geschirmte Twisted
Pair-Kabel. Er unterstützt Videosignale mit einer
Auflösung von bis zu 4K, einschließlich 1080p/60 Deep
Color. Durch die kompakte Gehäusegröße und die
Möglichkeit zur Fernspeisung eignet sich der DTP HDMI
4K 230 Tx ideal zur diskreten Installation in Pulten,
unter Tischen oder an anderen Orten mit entsprechenden
Anwendungsanforderungen.

Fabrikat:  UNITON (oder gleichwertig)
Typ:  DTP HDMI 4K 230TX
Hersteller / Typ:
'..................................................'
vom Bieter einzutragen
Menge: 1,000 St

**1.9.240 HDMI-Twisted Pair-Extender**
HDMI-Twisted Pair-Extender
Empfängt HDMI-, Steuerungs- und analoge Audiosignale
bis zu 70 m über ein geschirmtes CATx-Kabel
Unterstützt Computer- und Video-Auflösungen bis zu 4K,
einschließlich 1080p/60 Deep Color
Kompatibel mit geschirmtem CATx-Twisted Pair-Kabel
Es wird ausdrücklich geschirmtes XTP DTP 24-Twisted
Pair-Kabel von Extron für eine optimale Leistung
empfohlen
Akzeptiert zusätzliche analoge Stereo-Audiosignale
Unterstützt HDMI-Spezifikationen, einschließlich
Datenraten bis zu 10,2 Gbps, Deep Color bis zu 12 Bit,
3D, verlustfreier HD-Audioformate und CEC-Durchleitung
Der DTP HDMI 4K 230 Rx von Extron ist ein digitaler
Twisted Pair-Empfänger, der mit Extrons DTP®-fähigen
Produkten funktioniert. Er überträgt HDMI-, Audio-
sowie bidirektionale RS-232- und IR-Signale bis zu 70
m über ein geschirmtes CATx-Kabel. Der Extender ist
eine wirtschaftliche und effektive Lösung für die
Verlängerung von HDMI-Signalen mit Embedded
Mehrkanal-Audio von HDMI-Geräten. Darüber hinaus
akzeptiert der DTP HDMI 4K 230 Rx die Durchleitung
analoger Stereo-Audiosignale von einem DTP-fähigen
Produkt über dasselbe geschirmtes Twisted Pair-Kabel.
Der Extender kann Signale mit 1080p/60 Deep Color,
1920x1200 und 2K empfangen. Durch die kompakte
Gehäusegröße und die Möglichkeit zur Fernspeisung
eignet sich der DTP HDMI 4K 230 Rx ideal zur diskreten
Installation in Pulten, hinter Flachbildschirmen oder
an anderen Orten mit entsprechenden
Anwendungsanforderungen.

Fabrikat:  UNITON (oder gleichwertig)
Typ:  DTP HDMI 4K 230RX
Hersteller / Typ:
'..................................................'
vom Bieter einzutragen
Menge: 2,000 St

**1.9.250 Einbaulautsprecher SF 3 CT LP 3"/0,5" 2-Weg Chassis, 16 W/100V, 8 Ohm**
Einbaulautsprecher
Koaxialer 2-Weg full-range Lautsprecher mit passiver
Frequenzweiche für den Deckeneinbau in Innenräumen.
Tieftonsystem bestückt mit 3" polyurethan
beschichtetem Konustieftöner, 0,5"
Koxial-Hochtonsystem.
100V/70V-Übertrager. Anpassungsschalter in 5 Stufen
bei 100 Volt und bypass mode 8 Ohm niederohmig. Das
Gehäuse besteht aus einem feuerfestem Metalltopf,
Metallfrontgitter. Umfangreiche
Deckeneinbaumöglichkeiten duch mitgeliefertes
Installationsmaterial für Installation u.a. an
Dekordecken und abgehängten Decken. Einfache
Installation durch 4 Schraubkrallen. Zugentlastete
Anschlüsse mit Durchschleifoption zu weiteren
Lautsprechersystemen.
Übertragungsbereich -3dB:  75 Hz - 17 kHz
Abstrahlwinkel -3dB/1,2 kHz:  170 °
Empfindlichkeit:  83 dB (SPL/1W, 1m)
Programmbelastbarkeit:  16 Watt
Nennimpedanz:  8 Ohm
Übertrager:  100V / 70V, 8 Ohm bypass
Abmessung (H x D):  102mm x 251 mm
Einbauloch Durchmesser:  227 mm
Gewicht:  2,7 kg

Fabrikat:  UNITON (oder gleichwertig)
Typ:  SF 3 CT LP
Hersteller / Typ:
'..................................................'
vom Bieter einzutragen
Menge: 8,000 St

**1.9.260 Aufschalten der Netzverteiler mit Blitzschutz**
Aufschalten der Netzverteiler mit Blitzschutz und der
NF-Verteiler entsprechend der jeweiligen Vorschriften
nach DIN, VDE etc., Verteiler Beschriftung
entsprechend der Dokumentation, Prüfung aller
elektrischen Funktionen des Beschallungs-Systems zur
fehlerfreien Freimeldung für die nachfolgende
Einmessung. Zu überprüfen und als Checkliste zu
erfassen sind folgende Funktionen:

Funktion und Polarität aller Signalwege sowie deren
korrekte Bezeichnung an den Steckfeldern
Funktionstest aller gelieferten Geräte
Einspielen und Pegeln auf gleiche Lautstärke ( 0dB)
bei sämtlichen Tonträgern
Einstellung der Lautzeitverzögerungen (optional)
Einstellung der Equalizer (optional)
Einpegelung der Verstärker auf 0 dB Vollaussteuerung
Überprüfen der programmierten Funktionen nach
Kundenwunsch/Pflichtenheft oder nach LV
Probelauf mit Simulation aller Beschallungsvarianten
Menge: 1,000 St

**1.9.270 Prüfen und Inbetriebnehmen der installierten Anlage**
Prüfen und Inbetriebnehmen der installierten Anlage
durch den Systemspezialisten, einschließlich
Erstellung des Inbetriebnahme- Protokolls.

Zu überprüfen und als Checkliste zu erfassen sind
folgende Funktionen:

Überprüfung aller Lautsprecherlinien und Lautsprecher
auf Funktion, Phase und Pegel
Messung und Dokumentation der Impedanzen für jede
Linie mit einem Impedanzmessgerät Messung und
Dokumentation
aller Linienimpedanzen bei 4 KHz, 1kHz und bei 100 Hz
Messung und Dokumentation der
Lautsprecher-Gesamtimpedanzen pro Endverstärker
Überprüfung der korrekte Bezeichnung an den Verteilern.
Menge: 1,000 St

**1.9.280 Einmessung der elektroakustischen Anlage**
Einmessung der elektroakustischen Anlage mit
MLS- Analizer an 3 repräsentativen Punkten.
Ermitteln der absoluten Schalldrücke
dB-SPL in IEC-Standart 1/12 Oktavbändern,
berechnen der Zerfallsspektren, Darstellung
der Daten in ETCs, FTCs und EFCs, 3D-Darstellung
im sogenannten Wasserfalldiagramm, Nachhallzeitmessung, Synchronisieren der verschiedenen
Lautsprechersysteme, Ermittlung der Sprachverständlichkeit nach STIPA
Protokollierung und Darstellung  der Messergebnisse in entsprechenden Tabellen und
Diagrammen.

Mit den Diagrammen ist der Frequenzgang und der
Schalldruck SPL 1W/1m der Lautsprecherboxen
nachzuweisen. Dieser Nachweis ist Bestandteil
der Schlußabnahme
Menge: 1,000 St

**1.9.290 Dokumentation und Fertigungs- und Werkstattplanung**
Dokumentation und Fertigungs- und Werkstattplanung
gemäß den Anforderungen nach VDE-0828,  enthält alle
in dieser Zentrale aufgeführten Anlagenteile und deren
Verschaltung als Auto-CAD kompatibles Datenformat (DWG
oder DXF Files) auf CD. Alle Konfigurationen und
Programmierungen sind auf CD zu liefern.

Gebrauchsanweisung der Zentrale und der Sprechstellen
Gebrauchsanweisung der Einzelgeräte
Blockschaltbild
Aufbaupläne 19"-Schrank
Verteilerplan und Verteilerbelegung
gerätespezifische Dokumentation
(Herstellerdokumentation)
CD mit CAD-Zeichnungen und Dokumentation mit Angabe
der Version
Leistungskennwerte:
Messergebnisse der Impedanzen der einzelnen
Lautsprecherlinien
Messergebnisse der Gesamt-Impedanzen pro Endstufe
Frequenzspektrum
Schalldruck SPL max des akustischen Gefahrensignals
als Dauerbelastung ( Alarmpegel) in Hörebene  a) bei
Notstrom b) bei Netzbetrieb
Max Endverstärkerleistung bei Notstrom- und Netzbetrieb
Akkukapazität bei Standby und Alarm mit Angabe des
Prüfverfahrens

Die Unterlagen sind wesentlicher Bestandteil der
Abnahme. Eine Abnahme ohne ausführliche mit der
Ausführung übereinstimmende Dokumentation wird nicht
ausgesprochen.
Menge: 1,000 St

**1.9.300 Einweisung des haustechnischen Bedienerpersonals**
Einweisung des haustechnischen Bedienerpersonals in
die Funktion sämtlicher vorbeschriebener Komponenten
wie z.B.Mischpult, CD-Player, Cassettendeck,
Mikrofonaufstellung, Voicealarm, Sprechstellen, Audio
Memoryprozessor usw. einschl. Testvorführungen mit
geeignetem Tonmaterial in allen möglichen
Beschallungsvarianten, hierbei Übergabe sämtlicher für
den Betrieb, erforderlichen Unterlagen.
Menge: 1,000 h

#### Titel 1.10 Datentechnik

**1.10.10 Netzwerkschrank 19"**
Netzwerkschrank 19"
Serverschrank mit Glastür 4mm Sicherheitsglas,
Türanschlag wechselbar,
abschließbarer Türgriff mit Zylinderschloß
1 x Rücktür aus Stahlblech
2 x Seitenwände
4 x 19" Montageschienen in der Tiefe verstellbar
1 x Dach mit Passivlüftung und vorbereiteter Halterung für aktive Lüfter, Kabeleinführung
1 x Boden mit Kabeleinführung
1 x Sockel 200 mm belüftet
1 x 19" Schubfach 1 HE
5 x 19" Blindplatten 2 HE
Schutzklasse: IP 20
Oberfläche: pulverbeschichtet RAL 7035
Nutzbare HE: 42
Abmessungen B x T x H: 800 x 800 x 2.000 mm
komplett montiert mit Kabelbindeleisten, Tragschienen,
Kabelführungsbügel, Wandhalterung, Montagematerial und allem erforderlichen Systemzubehör

Hersteller / Typ: '..................................................' vom Bieter einzutragen
Menge: 1,000 St

**1.10.20 Steckdosenleiste**
Steckdosenleiste
10 fach für 19" Netzwerkschrank
Menge: 2,000 St

**1.10.30 Datenleitungen anschließen**
*** Pauschalposition
Datenleitungen anschließen
Alle Datenleitungen in den Netzwerkschrank einführen. Anschluß am Switch. Leitungen beschriften und an Kabelbindeleisten befestigen.
Menge: 1,000 psch

**1.10.40 Kabelführungsplatte 19"**
Kabelführungsplatte 19"
flexibel für eine waagerechte Patchkabelführung, 1HE, mindestens 5 Kabelführungsbügel, eingebaut in Netzwerkschrank mit allem systembedingten Zubehör.
Menge: 6,000 St

**1.10.50 Patchfeld Edelstahl 19"**
Patchfeld Edelstahl 19"
E-DAT modul 24x8 Kategorie 6[A]
24 Steckplätze

Fabrikat: Metz Connect (oder gleichwertig)
Typ: E-DAT modulx Kategorie 6[A] Patchfeld
Nummer: 130921-E

Hersteller / Typ: '..................................................' vom Bieter einzutragen
Menge: 3,000 St

**1.10.60 Patchkabel**
Patchkabel
Duplex -Patchkabel beidseitig konfektionierten Steckern

Fabrikat: Metz Connect (oder gleichertig)
Typ:OpDAT PK SC-D/SC-D OM 4 25 m
Nummer: 151 S 1 EO EO xxE

Hersteller / Typ: '..................................................' vom Bieter einzutragen
Menge: 8,000 St

**1.10.70 Datenanschlußdose RJ 45 1 Port**
Datenanschlußdose RJ 45 1 Port
komplett montiert, mit Zentralplatte
passend zum Schaltermaterial

Fabrikat: Metz Connect (oder gleichwertig)
Typ: C6[A] modul 1 Port 180 GradM UP
Nummer: 130 B11 D11 002 - E

Hersteller / Typ: '..................................................' vom Bieter einzutragen
Menge: 35,000 St

**1.10.80 Datenanschlußdose RJ 45 2 Port**
Datenanschlußdose RJ 45 2 Port
komplett montiert, mit Zentralplatte
passend zum Schaltermaterial

Fabrikat: Metz Connect (oder gleichwertig)
Typ: C6[A] modul 2 Port 180 GradM UP
Nummer: 130 B11 D21 002 - E

Hersteller / Typ: '..................................................' vom Bieter einzutragen
Menge: 40,000 St

**1.10.90 Switch Gigabit 24-Port**
Switch Gigabit 24-Port
unmanaged Switch

Fabrikat: Netgear (oder gleichwertig)
Typ: GS 324-100EUS

Hersteller / Typ: '..................................................' vom Bieter einzutragen
Menge: 1,000 St

**1.10.100 EDV Schema**
*** Pauschalposition
EDV Schema
im EDV Serverraum in Rahmen mindestens
in der Größe DIN A3, unter Rahmen mit transparenter Abdeckung montiert.
Beschriftung zum individuellen Kennzeichen der Steckplätze am Patchfeld und an den Anschlußleisten.
Menge: 1,000 psch

**1.10.110 Messung CAT 6A**
Messung CAT 6A
Abnahmemessung CAT 6A

Paarweise TDR-Messung zur Ermittlung der  Kabellaenge, evtl. Unterbrechungen zur Feststellung von Kurzschluessen und Uebergangswiderstaenden, Pruefung der Kontakte und RJ 45 Steckverbindungen Durchgangsmessung und Zuordnung der Belegung (Paare). Ausschluss von Splitpairs. Messung des paarweisen Gleichstromwiderstandes Daempfungsmessung im 100kHz. Raster Ausgangsfrequenz  200kHz Endfrequenz  100Mhz Ausgabe als Liste und Diagramm auf Einhaltung der EIA/TIA Cat. 5 Zertif. Class E Nahnebensprechen im 100kHz Raster Ausgangsfrequenz  200kHz Endfrequenz  100Mhz
Ausgabe als Liste und Diagramm auf Einhaltung der EIA/TIA Cat. 5 Einhaltung der elektromagnetischen Einkoplung Messung des Rauschmittelwertes fuer dieFrequenzbereiche:
40Hz-150kHz (Aufloesung 1mV eff)
40Hz- 20Mhz  '
20Mhz-250MHz  '
Messung der Betriebskapazitaet des installierten
Datenkabels Die Messungen sind auszufuehren einschl.
Vorhaltung aller erforderlichen Messgeraeten, Pruefadapter, Referenzleitungen und Zubehoehr. Die Auswertung und Dokumentation ist nach Beseitigung aller Stoerungen, Fehler etc. in 1 facher Fertigung dem Auftraggeber zu ueberlassen. Der E-preis umfasst auch die ggf.Wiederhohlungsmessungen bei fehlerhaften Kabel und Anschlüssen.
Menge: 105,000 St

#### Titel 1.11 Baustrom

*Hinweis: Baustrom*
Baustrom
Die Montage und Demontage der Verteilungen,
Baustromzuleitungen, Leuchten,  Zuleitungen der
Baubeleuchtung,
die Anschlußarbeiten am HAK und Verteilung, die An- und
Abmeldung beim zuständigen EVU, die Kosten für die
Abnutzung sowie die Leihgebühr.
Die Aufstellung der Baustromverteiler und
Baubeleuchtung erfolgt in Abstimmung mit der
Bauleitung.

**1.11.10 Baustrom Hauptverteilung mit direkter Messung**
Baustrom Hauptverteilung mit direkter Messung
nach VDE 0612 und 0100 / Teil 704
Mindestausstattung:
1 DS-Zählerplatz nach DIN 43870
1 Hauptsicherung 3pol. E33
1 FI/RCD 4 pol. 63A / 30mA
1 CEE 32 A / 400 V mit Leitungsschutzschalter C 32 A
2 CEE 16 A / 400 V mit Leitungsschutzschalter C 16 A
3 Schutzkontaktsteckdosen 16 A / 230 V jew. mit FI/LS C
16 A/30 mA
20 m Hauptzuleitung
Mietdauer ca. 12 Monate
Liefern und mit allem Zubehör betriebsfertig montieren.
Menge: 1,000 St

**1.11.20 Baustrom Unterverteilung**
Baustrom Unterverteilung
nach VDE 0612 und 0100 / Teil 704
Mindestausstattung:

1 Hauptsicherung 3pol. D02
1 FI/RCD 4 pol. 63A / 30mA
1 CEE 32 A / 400 V mit Leitungsschutzschalter C 32 A
1 CEE 16 A / 400 V mit Leitungsschutzschalter C 16 A
3 Schutzkontaktsteckdosen 16 A / 230 V jew. mit FI/LS C
16 A/30 mA
20 m Hauptzuleitung
Mietdauer ca. 12 Monate
Liefern und mit allem Zubehör betriebsfertig montieren.
Menge: 3,000 St

**1.11.30 Baubeleuchtung**
Baubeleuchtung
Feuchtraum Wannenleuchten LL / 1x 58 W / IP 65
Als provisorische Baustellenbeleuchtung, komplett mit
Leuchtmittel und Anschlußleitung ca. 20 m,
betriebsfertig, nach Angabe der Bauleitung montieren.
Mietdauer ca. 12 Monate
Menge: 20,000 St

**1.11.40 Zeitschaltuhr für die Baubeleuchtung**
*** Pauschalposition
Zeitschaltuhr für die Baubeleuchtung.
Die Baubeleuchtung ist über eine analoge Zeitschaltuhr
anzusteuern.
Mietdauer: ca. 12 Monate.
Menge: 1,000 psch

**1.11.50 Instandhaltung Baustrom und Baubeleuchtung**
*** Pauschalposition
Instandhaltung Baustrom und Baubeleuchtung
Wartung und Instandhaltung der vorstehenden
Baustromverteilungen und der Baubeleuchtung.sowie der
zugehörenden Zuleitungen.
Wartungsintervall: Wöchentlich
Menge: 1,000 psch

**1.11.60 Provisorischer Anschluß der Heizungssteuerung**
*** Pauschalposition
Provisorischer Anschluß der Heizungssteuerung
an der Baustrom Hauptverteilung.
Inbetriebnahme und Funktionsprüfung in Abstimmung mit
dem Heizungsbauer.
Arbeitsaufwand ca. 5 Stunden.
Menge: 1,000 psch

**1.11.70 Messprotokoll Baustrom**
*** Pauschalposition
Messprotokoll Baustrom
Erstellung von Prüf- und Messprotokollen an den
Baustrom Haupt- und Unterverteilern, nach Vorgabe der
VDE während der Mietdauer von ca. 12 Monaten.
Messintervall: Monatlich
Es sind ca. 12 Messung durchzuführen und zu
kalkulieren.
Menge: 1,000 psch

#### Titel 1.12 Antennenanlage

*Hinweis: Beschreibung Antennenanlage*
Der Anschluß der Antennenanlage erfolgt an die
Sat Antenne auf dem Flachdach des 1.OG Schulungsraum.

Die gesamte Auslegung der Anlage muß den Richtlinien
des Arbeitskreises Rundfunkempfangsantennen RGA,
den Vorschriften der Telekom sowie den derzeit
gültigen VDE-Vorschriften entsprechen, und hierbei
insbesondere VDE 05855, Teil 1 und Teil 2.

**1.12.10 Sat Antennenanlage Komlett**
Sat Antennenanlage Komlett
Bestehend aus :
1 St Flachdachständer mit Ballastgewichten (ZAS 140)
1 St Sat Antenne 90 cm Graphit, Masthalterung (CAS 90)
1 St Universal Quatro Speisesystem (UAS 584)
4 St Überspannungsschutz (KAZ 11 + KAZ 12)
1 St Erdungsblock/Potentialausgleich (EMU 50F)
1 St Multischalter (EXR 2554)
1 St Multischalter (EXR2508)
2 St Abschlußwiderstand ( EMK 03F)
1 St Multischalter Verteilnetzverstärker ( VWS 2500)

Komplett mit allen notwendigen Systemkomponenten, montieren und einmessen der Sat Anlage.

Fabrikat: Kathrein (oder gleichwertig)
Typ: wie aufgeführt

Hersteller / Typ: '..................................................' vom Bieter einzutragen
Menge: 1,000 St

**1.12.20 Antennenanschlußdose**
Antennenanschlußdose
Einzeldose 3-fach
Sat-Anschluß mit Gleichspannungsdurchlass

Fabrikat: Kathrein (oder gleichwertig)
Typ: ESC  30

Hersteller / Typ: '..................................................' vom Bieter einzutragen
Menge: 10,000 St

**1.12.30 Receiver**
*** Bedarfsposition mit GB
Receiver

Fabrikat: Kathrein (oder gleichwertig)
Typ: DVB-T2-HD

Hersteller / Typ: '..................................................' vom Bieter einzutragen
Menge: 2,000 St

**1.12.40 Erstellen eines Messprotokolls und Probebetrieb**
Erstellen eines Antennen-Messprotokolls und Probebetrieb der errichteten Antennenanlage.
Einweisung in Bedienung der Anlage.
Menge: 1,000 St

#### Titel 1.13 Sprechanlage

*Hinweis: Beschreibung Sprechanlage*
Beim Haupteingang wird eine Sprechstelle in die bauseitige Briefkastenanlage eingebaut. Die Zugangstüren Alarmzugang Feuerwehr und die Verbindungstür zum Bauhof erhalten Aussensprechstellen. Die Sprechanlage wird auf die bauseitige TK Anlage aufgeschaltet.

**1.13.10 Bauseits gelieferter Türöffner anschliessen**
Bauseits gelieferter und eingebauter
Türöffner anschließen, komplett
Menge: 5,000 St

**1.13.20 Bauseits gelieferter Ruftaster anschliessen**
Bauseits gelieferter und eingebauter
Ruftaster anschließen komplett
Menge: 2,000 St

**1.13.30 Klingeltaster mit Beschriftungsfeld und Symbol**
Klingeltaster mit Beschriftungsfeld und Symbol
incl. u.P. montierter Schalterdose. Abdeckung passend zum gewählten Schalterprogramm.
Menge: 2,000 St

**1.13.40 Klingeltaster mit Beschriftungsfeld und Symbol**
Türöffnertaster mit Symbol
incl. u.P. montierter Schalterdose. Abdeckung passend zum gewählten Schalterprogramm.
Menge: 2,000 St

*Hinweis: Netz- und Steuergeräte*

**1.13.50 Bus-Einbau-Türlautsprecher**
Bus-Einbau-Türlautsprecher
zum direkten Anschluss von 12 Ruftasten,
für bauseitige Sprechfächer, mit Lautstärkeregler, potenzialfreiem Arbeits1kontakt, universelle Befestigungsmöglichkeit, komplett
in bauseitigen Briefkasten montiert

Fabrikat: Siedle (oder gleichwertig)
Type: BTLE 051-04

Hersteller / Typ: '..................................................' vom Bieter einzutragen
Menge: 2,000 St

**1.13.60 Bus-Ruftastenmatrix**
Bus-Ruftastenmatrix zum Anschluß von 12 bauseitigen
Ruftastern an den Bus-Einbau-Türlautsprecher

Fabrikat: Siedle (oder gleichwertig)
Type: BRMA 050-01

Hersteller / Typ: '..................................................' vom Bieter einzutragen
Menge: 2,000 St

**1.13.70 Netzgleichrichter**
Netzgleichrichter für Schalttafeleinbau, 230 V,
50/60 Hz, Betriebsstrom 200 mA, Ausgangsspannung 27,5 VDC, 12 VAC, Ausgangsstrom 0,5 A DV,
1 A AC, Relaiskontakt für Türöffnen und Licht 24 V, 2 A
Abmessungen: 162 x 89 x 60 mm
fertig montiert und angeschlossen

Fabrikat: Siedle (oder gleichwertig)
Type: BNG 650-0

Hersteller / Typ: '..................................................' vom Bieter einzutragen
Menge: 1,000 St

**1.13.80 Trafo**
Trafo für Schalttafeleinbau, 230 V,
50/60 Hz, Betriebsstrom 100 mA,
Ausgangsspannung 12,V AC,
Abmessungen: 53,5 x 89 x 60 mm
fertig montiert und angeschlossen

Fabrikat: Siedle (oder gleichwertig)
Type: TR 603-0

Hersteller / Typ: '..................................................' vom Bieter einzutragen
Menge: 1,000 St

**1.13.90 Schnittstelle**
Schnittstelle
TK Anlage - Sprechanlage
Door - Com - Analog
Abmessungen: 107 x 89 x 60 mm
fertig montiert, programmiert und angeschlossen

Fabrikat: Siedle (oder gleichwertig)
Type: DCA 650-0,2

Hersteller / Typ: '..................................................' vom Bieter einzutragen
Menge: 2,000 St

**1.13.100 Läutewerk unter Putz**
Läutewerk unter Putz
komplett mit Schalterdose montiert
Menge: 3,000 St

*Hinweis: Sprechstellen Innen*

**1.13.110 Audio-Freisprechstation für die Innen-Aufputz-**
*** Bedarfsposition mit GB
Audio-Freisprechstation für die Innen-Aufputz-
montage mit Sprech- und Türöffentaste, Rufunterscheidung für Etagenruf, 2 Türrufe und Internruf,
11 Ruftöne, LED-Statusanzeige
Abmessungen: 79 x 133 x 23 mm
Fabrikat: Siedle (oder gleichwertig)
Type: AIB 150-0

Hersteller / Typ: '..................................................' vom Bieter einzutragen
Menge: 2,000 St

**1.13.120 Haustelefon für a.P.-Wandmontage,**
*** Bedarfsposition mit GB
Haustelefon für a.P.-Wandmontage, Farbe nach Wahl des
Bauherrn, Handapparat mit Lauthörkapsel und weißer
Federzugschnur, 1 Türöffnertaster und 1 Lichttaste mit
Symbol, Elektronischer Ruftongenerator,Befestigung auf
Schalterdose fertig montiert und angeschlossen
Fabrikat: Siedle (oder gleichwertig)
Type: BTS 850-0

Hersteller / Typ: '..................................................' vom Bieter einzutragen
Menge: 2,000 St

**1.13.130 Inbetriebnahme und Einweisung**
Inbetriebnahme und Einweisung
Sprechanlage liefern und betriebsfertig montieren, inklusive aller Klein- und Nebenarbeiten wie unper Putz Spitzarbeiten, Befestigungen, Beschriftungen.
Nach der mit dem AG abgestimmten Programmierung hat die Inbetriebnahme und Einweisung incl. der Dokumentation zu erfolgen.
Menge: 1,000 St

#### Titel 1.14 Nebenleistungen

*Hinweis: Bohrungen / Messung / Demontage*
Bohrungen / Messung / Demontage
Sämtliche Bohrungen, Schlitz und Sägearbeiten sind vor
Beginn mit der Bauleitung und dem Restaurator zu
koordinieren und durch diesen frei geben zu lassen.
Alle Durchbrüche sind im Kirchenschiff zu bohren.
Alle Schlitze sind zu sägen.

Generell sind bei allen Schlitzen, Bohrungen und
Durchbrüchen die Geräte und Werkzeuge, die Personal und
Schuttbeseitigung einzukalkulieren.

Folgende Leistungen werden direkt vergütet:

**1.14.10 Bohrung bis 0,2 m, Durchmesser 25 mm, Beton**
Menge: 35,000 St

**1.14.20 Bohrung bis 0,4 m, Durchmesser, 25 mm, Beton**
Menge: 8,000 St

*Hinweis: Kernbohrung*
Kernbohrung
in Decken oder Wänden in Sandstein/Beton, Tiefe bis 300
mm, komplet mit Werkzeugvorhaltung und Umsetzung des
Werkzeuges.

**1.14.30 Kernbohrung bis Durchmesser 100 mm, Tiefe 300**
Kernbohrung bis Durchmesser 100 mm, Tiefe 300 mm
Menge: 3,000 St

**1.14.40 Kernbohrung bis Durchmesser 200 mm, Tiefe 500**
Kernbohrung bis Durchmesser 200 mm, Tiefe 500 mm
Menge: 1,000 St

*Hinweis: Durchbrüche*

**1.14.50 Wand-/Deckendurchbruch KS Mauerwerk**
Wand-/Deckendurchbruch KS Mauerwerk
Wandstärke bis 300 mm
Öffnung 400 mm x 200 mm
Menge: 5,000 St

**1.14.60 Wand-/Deckendurchbruch KS Mauerwerk**
Wand-/Deckendurchbruch KS Mauerwerk
Wandstärke bis 600 mm
Öffnung 400 mm x 200 mm
Menge: 2,000 St

**1.14.70 Sägeschlitz**
*** Pauschalposition
Sägeschlitz
Zur Verlegung Leitungen im Beton einen Sägeschlitz von
ca. 10 mm Breite herzustellen.
Fugenlänge ca. 15 m
Menge: 1,000 psch

*Hinweis: Messung / Protokollierung*

**1.14.80 VDE Messprotokoll nach Fertigstellung**
VDE Messprotokoll nach Fertigstellung der
Elektroanlage.
Grundlage ist die  VDE 0100.
Schleifenwiderstand- und Isolationsmessung.
Protokollierung auf Formblätter.
Menge: 1,000 St

**1.14.90 Wartung (E-Check oder gleichwertig)**
*** Pauschalposition
*** Bedarfsposition mit GB
Wartung (E-Check oder gleichwertig)
der allgemeinen Elektroanlage.
Elektroinstallation, Ausrufanlage, Sicherheitsbeleuchtung
Menge: 1,000 psch

**1.14.100 Erstellung der Montage- und Verteilerpläne**
*** Pauschalposition
Erstellung der Montage- und Verteilerpläne
Grundlage sind die dem AN zur Verfügung gestellten
Ausführungspläne (Grundrisspläne mit eingezeichneter
Elektroinstallation) und einer Exceltabelle aus dem die
jeweilige Bestückung der Elektroverteiler ersichtlich
ist.

Grundrisspläne Geschosse: EG und 1.OG
Unterverteilungen: 7 St
Menge: 1,000 psch

**1.14.110 Revisionsunterlagen**
*** Pauschalposition
Revisionsunterlagen
  3 - fach in Ordner abgeheftet:
- Anlagen- und Funktionsbeschreibung
- Wartungsangebote und Pflichtenheft mit
  Wartungshinweisen und Intervallen
- VDE- (E-Check oder gleichwertig) Meßprotokolle
- Elektroverteilerpläne mit Legenden
- Grundrisspläne und Schematas revidiert
- Datenblätter aller eingebauten Komponeneten
- Errichterbestätigung und Einweisungsprotokoll
- Dokumentation der Brandschottungen
- Mängelfreies Abnahmeprotokoll der Bauleitung
- Revisionsunterlagen wie vor, auf CD
Menge: 1,000 psch

**1.14.120 Sachverständigenprüfung**
*** Bedarfsposition mit GB
Sachverständigenprüfung
Prüfung und Erstellung eine mängelfreien Abnahmeprotokoll, eines anerkannten Sachverständigen nach § 1 BauSVO auf die Wirksamkeit und Betriebssicherheit der installierten kompletten Elektroanlage, Verteilungen, Ausrufanlage und Sicherheitsbeleuchtungs-Anlage.
Die Prüfung hat vor der ersten Inbetriebnahme zu erfolgen. Das mängelfreie Sachverständigen Protokoll ist vor der Abnahme durch den AG vorzulegen. Sind Mängel vorhanden, erfolgt eine kostenlose Nachprüfung.
mit Teilnahme des AN.

Gewählter Sachverständiger '..................................................' vom Bieter einzutragen
Menge: 1,000 St

*Hinweis: Demontage / Montage*
Demontage / Montage
Bei der Demontage ist auf den sorgfältigen und
vollständigen Rückbau von a.P und u.P.Leitungen und
Kabeln, Installationsgeräten etc. zu achten.
Vor der Demontage ist zu klären ob die Bauteile nach
der Sanierung wieder montiert werden müssen. Zu- und
Abfahrten sowie die  Lagerung werden nicht seperat
vergütet.

**1.14.130 Einbau eines Drehstrom EVU Zähler in die neue NSHV,**
Einbau eines Drehstrom EVU Zähler in die neue NSHV,
nach Vorgabe der TAB des Netzbetreibers. Plomenmeldung
an EVU.
Menge: 1,000 St

**1.14.140 Demontage Installationsgeräte**
Demontage Installationsgeräte
Demontage von Wartungsschaltern, Anschlußdosen,
Steckdosen, Abzweigdosen, etc. im bauseits vorhandenen
Feuerwehr Gebäude
Menge: 15,000 St

**1.14.150 Aluminium Fahrgerüst**
*** Pauschalposition
Aluminium Fahrgerüst
Die Verwendung des Gerüstes erfolgt in den
Fahrzeughallen der Feuerwehr und des DRK. Das Gerüst
wird benötigt um die Installation in diesen Bereichen
zu montieren. (H=ca.5,0 m)
Mit Dreieckstabilisatoren ab 2,5 m Arbeitsbodenhöhe.
Arbeitspunkthöhe: ca. 5,2 m
Gangbreite: ca. 0,85 m,
Plattenformbelastung max. 200 kg/qm
Es dürfen nur für die Bauart zugelassene Fahrgerüst
eingesetzt werden. Diese sind bestimmungsgemäß zu
verwenden. Die Aufstellvorschriften des Herstellers;
DIN, BG etc. sind unbedingt zu beachten und
einzuhalten.
Material: Aluminium oder Stahl

Einsatzdauer ca. 2 Monate
Menge: 1,000 psch

*Hinweis: BRANDABSCHOTTUNGEN*
BRANDABSCHOTTUNGEN

Schließen von Wand und Deckendurchführungen für Kabel
und Leitungen sowie Leerrohre bis EN 40 gemäß
Feuerwiderstandsklasse F 90.
Für die Schottungen darf nur Material verwendet
werden, dem bereits der Zulassungsbescheid nach
DIN 4102 erteilt wurde.

Prüfungszeugnis:  .
'...'

Der Auftragnehmer ist voll verantwortlich für das
sorgfältige Schließen der Durchführungen und damit für
den baulichen Brandschutz für sein Gewerk.
Hierbei ist eng mit dem Vorbeugenden Brandschutz
zusammenzuarbeiten.

Grundsätzlich gelten für diese Arbeiten die DIN 4102
und die Richtlinien für den Verband der
Sachversicherer.

Jeder Brandschott ist mit einem Kennzeichnungsschild
vor Ort zu bezeichnen (Firmenname, Ersteller Brandschott, Datum
,
Bezeichnung des Bauvorhabens, ABP-Allgemeines
Bauaufsichtliches Prüfzeugnis, ABZ-Allgemeine
Bauaufsichtliche Zulassung, etc.)

Vor der Baurechtlichen Abnahme sind im Ordner (5-fach)
ausgedruckt und digital folgende Unterlagen zu übergeben:
- Grundrißplan mit den eingetragenen Brandschotts
- Fotodokumentation mit Zuweisung im Plan
- Zulassungen der Hersteller
- Befähigungsnachweis der ausführenden Firma.

**1.14.160 Brandschottgröße: 0,05 m²**
Brandschottgröße: 0,05 m²
Wand- oder Deckenstärke bis: 40 cm
Menge: 16,000 St

**1.14.170 Brandschottgröße: 0,1 m²**
Brandschottgröße: 0,1 m²
Wand- oder Deckenstärke bis: 30 cm
Menge: 5,000 St

**1.14.180 Brandschottgröße: 0,3 m²**
Brandschottgröße: 0,3 m²
Wand- oder Deckenstärke bis: 40 cm
Menge: 1,000 St

#### Titel 1.15 Stundenlohnarbeiten

*Hinweis: Stundenlohnarbeiten*
Die Stundensätze sind einschliesslich aller Zuschläge
für Gemeinkosten, Spesen, Auslösungen, Kleingeräte sowie Fahrtgelder zu kalkulieren.

Die Arbeitsnachweise sind unverzüglich nach Ausführung
der Bauleitung vorzulegen.
Eine spätere Anerkennung der Stundennachweise kann
nicht erfolgen.
Die Vergütungen erfolgen nur nach Art der Leistung.
Hilfsarbeiten entsprechen Helfer, Meisterstunden werden
als Obermonteurstunden
vergütet.

**1.15.10 Obermonteur**
*** Bedarfsposition mit GB
Das ist der Langtext für diese Position.
Zum Editieren des Langtextes bitte das
Eigenschaftsfenster einblenden. Unter dem Reiter Texte
können Sie den Langtext eingeben oder ändern.
Menge: 25,000 h

**1.15.20 Monteur**
*** Bedarfsposition mit GB
Menge: 25,000 h

**1.15.30 Helfer**
*** Bedarfsposition mit GB
Menge: 25,000 h

**1.15.40 Lehrling**
*** Bedarfsposition mit GB
Menge: 25,000 h

### Abschnitt 2 Brandmeldeanlage

*Hinweis: Anforderungen an Ausführung BMA*
Die Planung, Lieferung, Montage,
Inbetriebsetzung und Instandhaltung der
Brandmeldeanlage muss entsprechend der
allgemeinen technischen Vorbemerkungen
und der objektspezifischen Leistungsbeschreibung erfolgen.

Bei den vorstehend genannten Leistungen sind
die jeweils jetzigen gültigen Normen zu beachten. Das ist verbindlich für die allgemeinen
technischen Normen der Elektrotechnik und für
die speziellen Normen und Richtlinien aus dem
Bereich der Brandmeldetechnik. Nachfolgende
Normen und Richtlinien der Brandmeldetechnik
sind einzuhalten.

- DIN 14675
- VDE 0833
- EN 54
- DIN 14661
- DIN 14662
- VdS 2095
- TAB der Feuerwehr und/oder der zuständigen
  Behörde
- LAR des Bundeslandes
- DIBt

Die Baugenehmigung einschließlich der gesamten
Auflagen und das Brandschutzgutachten sind zu
beachten.

Die Ausführung der Brandmeldeanlage ist vor
dem Einbau mit dem Auftraggeber, dem Planungsbüro, der zuständigen Brandschutzdienststelle
und der Feuerwehr abzuklären und in schriftlicher Form festzuhalten. Alle anfallenden
Kosten zur Klärung von Aufbau und Funktion
sind in den Einheitspreisen einzukalkulieren
und werden nicht besonders vergütet.

Vor Abnahme durch den Auftraggeber sind die
Abnahmen eines Sachverständigen und der Feuerwehr erforderlich. Die schriftlichen Bestätigungen der mängelfreien Brandmeldeanlage sind
dabei vorzulegen. Alle für die Abnahmen erforderlichen Leistungen sind in den Einheitspreisen enthalten und werden nicht besonders vergütet.

Alle Geräte benötigen eine Prüfbescheinigung
des VdS oder einer gleichwertigen Prüfstelle.
Jedes Gerät muss in der Systemanerkennung des
angebotenen Brandmeldesystems gelistet sein.

Die eingesetzten Geräte benötigen die Gleichwertigkeit zum europäischen Bauprodukt. Eine
Übergangsfrist für schon verabschiedete EN-
Normen ist für die Auswahl der Geräte nicht
zulässig. Die Konformität der im System verwendeten Bestandteile und die angewendeten
Optionen müssen nach EN 54 geprüft und
bestätigt werden.

Die Umsetzung der Brandmeldeanlage entsprechend eines Brandschutzkonzeptes nach DIN
14675 ist entsprechend der DIN 14675 zu
dokumentieren und zur Freigabe vorzulegen.

Die Erstellung aller Dokumente zur Ausführungsplanung sowie für die Abnahme und die
Funktionsprüfungen sind entsprechend DIN
14675 vorzunehmen und den Unterlagen beizufügen. Nach Erstellung sind diese dem Auftraggeber oder seinem Stellvertreter zur
Freigabe vorzulegen.

#### Titel 2.1 Brandmeldezentrale

**2.1.10 Brandmelderzentrale mit Bedienfeld**
Brandmelderzentrale in teilmodularer
Einschubtechnik zum Einsatz als Einzelzentrale, im Zentralenring oder in
Zentralennetzwerken. Ausführung im
geschlossenen Wandschrank mit eingebautem Bedienfeld.

Typenbeschreibung Brandmelderzentrale:
- Entspricht EN 54-2, EN 54-4 und
  EN 54-13
- EMV-Schutzmaßnahmen nach EN 50082-2
- Überspannungskonzept nach VDE 0185/
  VdS 2833
- DIBt-Zulassung zur Überwachung von
  BS-Türen
- Hauptrechnereinheit und Netzgerät 4 A
- Integrierte USB-Schnittstelle für
  lokale Verbindung
- Integrierte 10/100 Base TX (Ethernet)
  Service-Schnittstelle für
  Fernzugriff-und diagnose (Remote):
  Vollumfängliche Fern-Bedienbarkeit und
  bidirektionale Kommunikation bis auf
  die Programmierebene nach VDE 0833-1
- Automatischer Versand von E-Mails
  über integrierten Client möglich.
- Freie Modbus -Schnittstelle
  (Ethernet)
- Ereignisspeicher für bis zu
  64.000 Ereignisse
- Anschluss von zwei Ringleitungen
  Ausbaufähigkeit auf bis zu 4 Ringe
  mit bis zu 250 Elementen pro
  Ringleitung
- Ringleitungslänge bis zu 3.500 m
- Auch Konfigurationen eine Ringleitung
  /zwei adressierbare Stichleitungen
  oder vier adressierbare Stichleitungen möglich
- Mischbetrieb von Ring- und Stichleitung sowie von Modernisierungring
  leitungstechnik möglich
- Steuerung der digitalen Ringkommunikation und Datensicherung
- Überwachung aller angeschlossenen
  Elemente
- Lokalisierung von Drahtbruch und
  Kurzschluss auf dem Ring
- Max. 768 Elemente pro Zentrale, frei
  auf Meldergruppen, Eingänge und
  Steuerungen verteilbar
- Softwaregesteuerte Zuordnung der
  Melder zu Ansteuerkriterien und
  Zweimelder- und/oder Zweigruppenabhängigkeit
- Einzelmelderabschaltung
- Auswertung Melderzustände
  (Verschmutzung)
- Zwei überwachte Ausgänge für Übertragungs- u. Alarmierungseinrichtung
- Zwei überwachte Eingänge
- Schnittstelle für paralleles FBF nach
  DIN 14661
- Schnittstelle zur Ansteuerung eines
  externen Geräte-BUS (max. Länge
  1.200 m) zum Anschluss externer
  Bedien- und Anzeigefelder sowie des
  Feuerwehr-Anzeigetableaus nach
  DIN 14662
- Max. 16 Bedienfelder pro Zentrale
- Max. 3 Drucker pro Zentrale
- Max. 8 Feuerwehr-Bedienfelder pro
  Zentrale
- 5 frei programmierbare Relaisausgänge
- Steckplatz für eine zusätzliche
  Baugruppe
- Einbauplatz für zwei Akkus 12 V/18 Ah
- Inklusive Anschlussstecker
- Zentralen- und ringübergreifende
  Meldergruppenvergabe

Typenbeschreibung Bedienfeld:
- Menügesteuerte Bedienerführung
- Sprachen im laufenden Betrieb
  umschaltbar
- Bereichs- und Summenbedienung
- Schnittstelle für Feuerwehr-Anzeige-
  tableau und Feuerwehr-Bedienfeld über
  separaten Geräte-BUS mit Cat5 Kabel
- Beschriftung über separate Beschriftungsplatte

Typenbeschreibung Zentralenring:
- Bis zu 16 Zentralen vernetzbar:
- Bis zu 100 m mit 100-Base TX
- Bis zu 1.200 m mit RS-485
- Bis zu 30.000 m mit Glasfaser-LWL
- Verwaltung von bis zu 56.000 Brandmeldern
- Aufschaltbar an übergeordnetes
  Zentralennetzwerk

Typenbeschreibung Zentralennetzwerk:
- Bis zu 254 Zentralenringe vernetzbar:
- Bis zu 1.200 m mit RS-485
- Bis zu 30.000 m mit Glasfaser-LWL
- Verwaltung von bis zu 4.000 Zentralen
- Übergeordnete Bedienung möglich
- Möglichkeit der standortübergreifenden,
  informativen Vernetzung über
  bestehende IP-Netze zur flexiblen,
  globalen Verwaltung von bis zu 254
  Zentralen unterschiedlichster
  Generationen über Ethernet.

Technische Daten:
- Netzspannung: 110 bis 230 V AC
- Ausgangsspannung: typ. 27 V DC
- Ausgangsstrom: max. 4 A
- Schutzart: IP 30
- Zul. Umgebungstemperatur:
  -5 °C bis +50 °C
- Abmessungen: (H x B x T)
  400 x 445 x 140 mm
- Gehäuse: Stahlblech anthrazitgrau,
  RAL 7016
liefern, montieren, in Funktion setzen
Fabrikat: Hekatron (oder gleichwertig)
Typ: B6-X2A-C-2
VdS-Nr: G 205049
DoP-Nr: CPR-30-13-501-de-en
DIBt-Nr: Z-6.5-1871

Hersteller / Typ: '..................................................' vom Bieter einzutragen
Menge: 1,000 Stk

**2.1.20 Beschriftungsplatte deutsch**
Beschriftungsplatte in deutscher Ausführung für das Einbau-Bedienfeld
Großzentrale und Kleinzentrale.
liefern, montieren, in Funktion setzen

Fabrikat: Hekatron (oder gleichwertig)
Typ: MAPTXT-RA DE01

Hersteller / Typ: '..................................................' vom Bieter einzutragen
Menge: 1,000 Stk

**2.1.30 Brandschutzgehäuse Wandverteiler**
*** Bedarfsposition mit GB
Brandschutzgehäuse als Wandverteilergehäuse zum Einbau einer Brandmelderzentrale oder einer externen Stromversorgung.

Typenbeschreibung:
- Erfüllt die Schutzziele an den
  Funktionserhalt von Alarmierungsanlagen gemäß Muster-Leitungs-
  anlagen-Richtlinie (MLAR)
- Allgemeine bauaufsichtliche Zulassung
  (abZ)durch das DIBt für das Leergehäuse
- Allgemeine Bauartgenehmigung durch
  das DIBt für das Leergehäuse mit
  eingebauter Brandmelderzentrale
- Gemeinsame Typprüfung durch staatliche
  Materialprüfungsanstalt (MPA) für das
  Leergehäuse mit eingebauter externer
  Stromversorgung
- Wandgehäuse aus Brandschutzplatten
  nach DIN 4102
- Natürliches Belüftungssystem in der
  Tür und Gehäuseoberseite (Ï 80 mm)
  mit integrierten Filtermatten
- Lüftungssystem im Brandfall selbstschließend ab ca. 70 °C
- Verschließbare einflügelige Türe mit
  Links- oder Rechtsanschlag
- Öffnung durch Schwenkhebel mit Zweipunktverriegelung, Nachrüstung auf
  Profilhalbzylinder möglich
- Kabeleinführungen oben und unten
  jeweils 2x40 und 32x18 mm
- Vorgebohrte Befestigungslöcher mit
  Befestigungsmaterial für Zentrale oder
  Stromversorgung und zwei Hutschienen
- Inklusive Wandbefestigungssatz und
  Doppelbartschlüssel

Technische Daten:
- Schutzart: IP 54
- Abmessungen: (H x B x T)
  außen 928 x 678 x 365 mm
  innen 750 x 500 x 270 mm
- Gehäuse: lichtgrau, ähnlich RAL 7035
- Gewicht: ca. 109 kg
liefern, montieren, in Funktion setzen
Fabrikat: Hekatron (oder gleichwertig)
Typ: BSG FWE 30-H
VdS-Nr: beantragt
DIBt-Nr. Allgemeine bauaufsichtliche
  Zulassung: Z-86.100-73
DIBT-Nr. Allgemeine Bauartgenehmigung: Z-86.2-79

Hersteller / Typ: '..................................................' vom Bieter einzutragen
Menge: 1,000 Stk

**2.1.40 Akku zur Notstromversorgung 12 V / 18 Ah**
Akku zur Notstromversorgung der
Zentrale.

Typenbeschreibung:
- Anschluss Akkukabel über Schraube M5
- Inklusive Befestigungsmaterial für
  Akkukabelanschluss
- Zwei Stück für 24 V / 18 Ah
  erforderlich
liefern, montieren, in Funktion setzen

Fabrikat: Hekatron (oder gleichwertig)
Typ: Akku 12 V / 18 Ah
VdS-Nr: G 114033

Hersteller / Typ: '..................................................' vom Bieter einzutragen
Menge: 2,000 Stk

**2.1.50 Aufkleber Brandmelderzentrale**
Aufkleber mit Text Brandmelderzentrale
zur Kennzeichnung der Brandmelderzentrale.

Technische Daten:
- Abmessungen: (B x H) 297 x 105 mm
Menge: 1,000 Stk

**2.1.60 Betriebsbuch für BMA**
Betriebsbuch zur Eintragung der regelmäßigen Überprüfung der Anlage, der
Wartungsarbeiten, aller Änderungen,
Erweiterungen und Reparaturen sowie der
Störungs- und Alarmmeldungen mit
Angabe von Datum und Uhrzeit.

Typenbeschreibung:
- Mustervordruck VdS 2182
- DIN A5 Ausführung
Menge: 1,000 Stk

#### Titel 2.2 Melder Bereich Feuerwehr EG und 1.OG Werkstatt, DRK EG

**2.2.10 Handfeuermelder rot, IP 52**
Handfeuermelder rot zur manuellen
Auslösung eines Brandalarms zum Einsatz
in X-LINE Ringleitungssystemen.

Typenbeschreibung:
- Entspricht EN 54-11 und EN 54-17
- Integrierte bidirektionale Ringschnittstelle
- Integrierter Kurzschlussisolator
- Volle Funktionsfähigkeit bei Ringdefekten
- Automatische Adressierung
- Nutzung einer Unique Number möglich
- Typ B Indirekte Auslösung
- Druckknopf mit Arretierung
- Individuelle Alarmanzeige-LED
- Inklusive Türschloss, Schlüssel und
  Glasscheibe
- Beschriftung Symbol "brennendes Haus"
- Zusatzbeschriftung "Feuerwehr" möglich

Technische Daten:
- Betriebsspannung: 7 bis 31 V DC
- Stromaufnahme: 0,12 mA
- Schutzart: IP 52
- Zul. Umgebungstemperatur:
  -20 °C bis + 50 °C
- Abmessungen: (H x B x T)
  135 x 135 x 36 mm
- Gehäuse: ASA rot, RAL 3001
liefern, montieren, in Funktion setzen
Fabrikat: Hekatron (oder gleichwertig)
Typ: MCP 535X-1
VdS-Nr: G 210095
DoP-Nr: CPR-30-13-007-de-en

Hersteller / Typ: '..................................................' vom Bieter einzutragen
Menge: 10,000 Stk

**2.2.20 Melderbezeichnungsschild**
Melderschild zur Kennzeichnung eines nichtautomatischen Brandmelders mit Meldernummer
und Meldergruppe.

Typenbeschreibung:
- Beschriftung nach DIN 1450
- Ausführung nach geltender TAB
Menge: 10,000 Stk

**2.2.30 Ersatzglasscheibe für Gehäuse HFM**
*** Bedarfsposition mit GB
Ersatzglasscheibe für Gehäuse
Handfeuermelder
Größe 80x80 mm, ohne Druck
- Packung mit 10 Stück
Menge: 1,000 Stk

**2.2.40 Metallschlüssel für Handfeuermelder**
Metallschlüssel für Handfeuermelder
Für alle Handfeuermelder,
außer Ex-Ausführung.
- Gusseisen vernickelt
Menge: 1,000 Stk

**2.2.50 Mehrfachsensormelder R/W**
Mehrfachsensormelder zur Detektion der
Brandkenngrößen Rauch und Wärme zum
Einsatz in X-LINE Ringleitungssystemen.

Typenbeschreibung:
- Entspricht EN 54-5, EN 54-7, EN 54-29
  und EN 54-17
- Entspricht Mehrfachsensorrauchmelder
  nach CEA 4021
- DIBt-Zulassung zur Überwachung von
  BS-Türen
- Integrierte bidirektionale Ringschnittstelle
- Integrierter Kurzschlussisolator
- Volle Funktionsfähigkeit bei Ringdefekten
- Automatische Adressierung
- Nutzung einer Unique Number möglich
- Brandkenngrößen einzeln aktivierbar
- Täuschungsalarmsichere Auswertung
- Datenbank für Auswertealgorithmen
- Warnsignal bei zu hoher Umgebungstemperatur
- Rauchsensorik
  - Automatische Verschmutzungskompensation
  - Alarmfilter mit Brandkenngrößenmustervergleich
  - Temperaturunterstützte CUBUS-
  Nivellierung zur automatischen
  Anpassung an die Umgebungsbedingungen
  - Rauchempfindlichkeit 80%, 100%, 120%
  - Vorsignal 1 und 2
- Temperatursensorik
  - Klasse A1; A2; B
  - Indizes R und S
- Signaturalarm für Rauch und Wärme
- Individuelle Alarmanzeige-LED
- Programmierbarer Alarmausgang für
  externe Alarmanzeige
- Ereignisspeicher
- Einsatz nach DIN 14675 bis zu 8 Jahren
  möglich bei entsprechenden Umgebungsbedingungen
- Inklusive Staubschutzhaube, ohne
  Meldersockel

Technische Daten:
- Betriebsspannung: 7 bis 31 V DC
- Stromaufnahme: 0,12 mA
- Schutzart mit Sockel: IP 44
- Zul. Umgebungstemperatur:
  -25 °C bis + 60 °C
- Abmessungen: (D x H) 118,8 x 58,1 mm
- Gehäuse: ABS/PC weiß, ähnlich RAL 9003
liefern, montieren, in Funktion setzen

Fabrikat: Hekatron (oder gleichwertig)
Typ: MTD 533X
VdS-Nr: G 210115
DoP-Nr: CPR-30-13-014-de-en
DIBt-Nr: Z-6.5-1871

Hersteller / Typ: '..................................................' vom Bieter einzutragen
Menge: 80,000 Stk

**2.2.60 Meldersockel ohne Ringkontakt AP**
Meldersockel mit vergrößertem Anschlussraum zur Aufnahme von punktförmigen
Brandmeldern für Aufputzmontage in
trockenen Räumen.

Typenbeschreibung:
- Kunststoffgehäuse mit eingebautem
  Klemmenblock
- Ohne Schaltkontakt im Klemmenblock
- Arretierung mit Bajonettverschlusss
- Entnahmesicherung
- Einbaumöglichkeit für weiteren
  Klemmenblock zur
  Bildung von Stützpunkten
- Befestigung für Meldernummerierungsschild

Technische Daten:
- Zul. Umgebungstemperatur:
  -25 °C bis + 70 °C
- Abmessungen: (D x H) 118,5 x 25 mm
- Gehäuse: ABS/PC weiß, ähnlich RAL 9003
liefern, montieren, in Funktion setzen

Fabrikat: Hekatron (oder gleichwertig)
Typ: USB 502-6
VdS-Nr: in Meldern enthalten

Hersteller / Typ: '..................................................' vom Bieter einzutragen
Menge: 80,000 Stk

**2.2.70 Melderbezeichnungsschild für automatische Melder**
Melderbezeichnungsschild zur Kennzeichnung
eines automatischen Brandmelders mit Meldernummer
und Meldergruppe.

Typenbeschreibung:
- Beschriftung nach DIN 1450
- Schriftgröße nach Raumhöhe
- Ausführung nach geltender TAB
Menge: 80,000 Stk

**2.2.80 Akustischer Signalgeber weiß, flach,konv.**
Akustischer Signalgeber zur Signalisierung eines Brandalarms in Gebäuden.
liefern, montieren, in Funktion setzen

Fabrikat: Hekatron (oder gleichwertig)
Typ: BSE 128 W

Hersteller / Typ: '..................................................' vom Bieter einzutragen
Menge: 15,000 Stk

**2.2.90 Schrank mit Netzgerät 24V/0,3A, IP 30**
Schrank mit Netzgerät 24V/0,3A, IP 30

Externe Energieversorgung im Kompaktgehäuse, ausgebaut und verdrahtet für fünf Verbraucher.
liefern, montieren, in Funktion setzen

Fabrikat: Hekatron (oder gleichwertig)
Typ: BE-PSE03-C

Hersteller / Typ: '..................................................' vom Bieter einzutragen
Menge: 1,000 Stk

**2.2.100 Aufkleber Externe Energieversersorgung**
Aufkleber mit Text Externe Energieversorgungseinrichtung für Brandmeldeanlage+ zur Beschriftung der externen
Energieversorgung 1,6 A.

Technische Daten:
- Abmessungen: (B x H) 180 x 38 mm
Menge: 1,000 Stk

**2.2.110 Abzeigdose A.P. rot**
Menge: 5,000 St

#### Titel 2.3 Instandhaltung

**2.3.10 Wartung**
*** Pauschalposition
*** Bedarfsposition mit GB
Wartung
Für eine Planbarkeit der
Inspektions- und Wartungskosten für den
Betreiber für vorgenannte
Brandmeldeanlage sind pro Jahr
entsprechend den Vorgaben der
DIN VDE 0833 und DIN 14675 zu
kalkulieren:
- 4 x jährliche Inspektion
- 1 x jährliche Wartung
inkl. Fahrtkosten,Dokumentation und
aller anfallenden Nebenkosten.
Umfang der Arbeiten gemäß
Instandhaltungs-Mustervertrag.

Kostenangabe als pauschale
Jahresgebühr.
Menge: 1,000 psch

**2.3.20 Mobilfunk-Router**
*** Bedarfsposition mit GB
Vorkonfigurierter VPN-Router Mobilfunk
LTE/LAN zur Umsetzung eines zeit- und
standortunabhängigen Fernzugriffs auf
die Brandmelderzentrale über das
Internet im Rahmen eines Lizenzvertrages für die Anbindung einer
Brandmeldeanlage an den Remote
Dienst.
(Mindestlaufzeit 24 Monate)

Technische Daten:
- Betriebsspannung: 10 bis 30 V DC
- Schutzart: IP 20
- Zul. Umgebungstemperatur:
  -30 °C bis +60 °C
- Abmessungen: (H x B x T)
  49 x 116 x 90 mm
- Gehäuse: Kunststoff schwarz
liefern, montieren, in Funktion setzen

Fabrikat: Hekatron (oder gleichwertig)
Typ: Erstanbindung Mobilfunk-Router

Hersteller / Typ: '..................................................' vom Bieter einzutragen
Menge: 1,000 Stk

**2.3.30 Paket M**
*** Bedarfsposition mit GB
Monatliche Gebühr im Rahmen eines
Lizenzvertrags für die Anbindung einer
Brandmeldeanlage an den Remote Dienst
(Mindestlaufzeit 24 Monate)

Typenbeschreibung:
Vollumfänglicher und ortsunabhängiger
Fernzugriff auf die Software der
Brandmeldeanlage über PC / Laptop zur
Anzeige, Bedienung und Programmierung

Zusätzlich bis zu zwei zeitgleiche
Fernzugriffe auf Bedienfeld der
Brandmeldeanlage zur Anzeige und
Bedienung mittels mobilem Endgerät
(App) oder über einen Internet Browser.
Keine gesetzte Begrenzung der Anzahl
der Empfänger der Push-Meldungen.

- Fernabfrage (z.B. Meldungs-,
  Störungs-, Betriebs- und Systemzustände oder Abfrage des Ereignisspeichers)
- Fernsteuerung (z.B. Rücksetzen von
  Meldungs-  und Störungszuständen oder
  Abschalten von Betriebsmitteln)
- Fernreparatur (z.B. zur Beseitigung
  von Systemfehlern)
- Fernparametrierung (z.B. zur
  Funktionsänderung)
- Mehrstufiges Sicherheitskonzept
  nach VDE 0833-1
- Gesicherte Verbindungen über
  Remote Dienst auf
  herstellereigenem Rechenzentrum
- Routerzertifikat zur Authentizitätsprüfung
- PC-Zertifikat zur Authentifizierung
  am VPN-Router
- Benutzerverwaltung mit Rechtevergabe
- Passwort für Zugriff und Code für
  Bedienung
- Zugriff über Zentralensoftware mit
  Dongle
- Passwort für Zugriff und Code für
  Bedienung
- Freigabe vor Ort durch Betreiber
- Registrierung Fernzugriff mit
  Benutzerangabe im Ereignisspeicher
  der Brandmelderzentrale
- Automatischer Versand von E-Mails
  durch die Brandmelderzentrale
  ohne gesetzte Begrenzung der
  Anzahl an Empfänger durch
  Möglichkeit der Nutzung von
  Mailverteiler-Listen
- Zustandsübertragung von Alarm,
  Störung und anderen Zuständen (z.B.
  Aktivierungen oder Auslösungen)
- Separate Einstellung und Priorität
  für jeden Zustand
- Automatische zyklische Verbindungsprüfung zum Mailserver
- Automatische Sendungsverzögerung
  bei mehreren gleichzeitigen
  Ereignissen
- Automatisches Setzen von Zustandstexten der Elemente im Betreff
- Automatische Benachrichtigung bei
  Ende eines anstehenden Zustandes
- Testmailfunktion
liefern, montieren, in Funktion setzen
Fabrikat: Hekatron (oder gleichwertig)
Typ: Paket M

Hersteller / Typ: '..................................................' vom Bieter einzutragen
Menge: 12,000 Stk

#### Titel 2.4 Dokumentation, Abnahme

**2.4.10 Dokumentation**
Ausführungsunterlagen nach VDE 0833 und
DIN 14675.

Die Dokumentation ist in Form einer Bedienungsanweisung zusammenzustellen (DIN A4).

- Installationsplan mit eingezeichneten
  Grenzen des Sicherungsbereiches, Alarmierungsbereiche, Nutzungsart der Melderbereiche, Bezeichnung der zugeordneten
  Meldergruppen.
- Meldergruppenverzeichnis
- Liste der Anlagenteile
- Blockdiagramm das eine Zuordnung für
  Benennung und Numerierung der Melderbereiche, Meldergruppen und Melder enthält
- Anlagenbeschreibung bestehend aus:
  - Meldergruppenverzeichnis
  - Liste der Anlagenteile
  - Hinweise für besondere Melder
  - Verknüpfung zwischen den Alarmzuständen
  der Meldergruppen
Menge: 1,000 Stk

**2.4.20 Inbetriebnahme**
Inbetriebnahme der kompletten Brandmeldeanlage
mit folgenden Leistungen:
- Prüfung der Anlage
- Einspielen der Software und Hochfahren der
  Anlage
- Überprüfen der angeschlossenen Geräte
- Einweisung des Betriebspersonals
- Erstellen eines Prüfprotokolls
- Erstellen eines Übergabeprotokolls
Menge: 1,000 Stk

**2.4.30 Sachverständigenabnahme**
*** Bedarfsposition mit GB
Sachverständigenprüfung
Prüfung und Erstellung eine mängelfreien Abnahmeprotokoll, eines anerkannten Sachverständigen nach TPRüfVO auf die Wirksamkeit und Betriebssicherheit der installierten Brandmeldeanlage.
Erstellung und Klärung aller benötigten Dokumente und die Zuverfügungsstellung eines sach-
und ortskundigen Technikers. Übergabe der erforderlichen Dokumentation.
Die Prüfung hat vor der ersten Inbetriebnahme zu erfolgen. Das mängelfreie Sachverständigen Protokoll ist vor der Abnahme durch den AG vorzulegen. Sind Mängel vorhanden, erfolgt eine kostenlose Nachprüfung.
mit Teilnahme des AN.

Gewählter Sachverständiger '..................................................' vom Bieter einzutragen
Menge: 1,000 Stk
